# Sol technique accessible "KLINKERTECH"

- Propriété du fichier: CYPE INGENIEROS, S.A.
- Format: FIEBDC-3/2002
- Zone géographique: Gabon
- Coûts indirects: 3.00 %
- Frais généraux: 13.00 %
- Bénéfice: 6.00 %
- TVA: 18.00 %

## F Aménagements et finitions

### FS Revêtements de sols

#### FSQ Planchers techniques

**FSQ050** m² Sol technique accessible "KLINKERTECH", pour intérieur, composé de panneaux en terre cuite autoportants de 400x400 mm et 20 mm d'épaisseur, en grès extrudé, avec noyau allégé par des cellules, série Toletum, couleur Tajo, finition mate, appuyés sur pieds réglables en polypropylène avec charge minérale, de couleur noir, avec base arrondie, modèle SRE-65/100 "KLINKERTECH", pour des hauteurs comprises entre 65 et 100 mm.
Fourniture et mise en place d'un sol technique accessible "KLINKERTECH", pour intérieur, constitué de panneaux en terre cuite autoportants de 400x400 mm et 20 mm d'épaisseur, en grès extrudé, avec noyau allégé par des cellules, série Toletum, couleur Tajo, finition mate, appuyés sur pieds réglables en polypropylène avec charge minérale, de couleur noir, avec base arrondie, modèle SRE-65/100 "KLINKERTECH", pour des hauteurs comprises entre 65 et 100 mm fixés sur la surface d'appui avec un adhésif. Comprend la préparation de la surface d'appui des piédestaux par aspiration et nettoyage des restes d'ouvrage, l'implantation et fixation des piédestaux au sol avec de la colle, la mise en place des coussins sur les piédestaux et la fixation du filet qui régule leur hauteur avec la colle et la bande périmétrique en laine de roche pour la désolidarisation du périmètre. Totalement monté.
Inclut: Implantation des axes des piédestaux et marquage des niveaux. Mise en place, nivellement et fixation des piédestaux. Mise en place des panneaux. Nettoyage final du revêtement.
Critère de métré de projet: Surface utile, mesurée selon documentation graphique du Projet. Le métré par ruptures et recoupes n'a pas été incrémentée 5% de pièces de plus a été considéré dans la décomposition.
Critère de mesure de l'ouvrage: On mesurera la surface réellement exécutée selon les spécifications du Projet.

| Code | U | Désignation | Quantité | Prix | Montant |
|---|---|---|---|---|---|
| mt12psk080a | U | Cartouche de 600 cm³ de colle pour fixation de pieds réglables à la surface d'appui. (matériau) | 0.010 | 7.08 | 0.07 |
| mt12psk040a | m | Bande périmétrique de laine de roche de 12 mm d'épaisseur et 100 mm de largeur. (matériau) | 1.000 | 2.77 | 2.77 |
| mt12pct030Jb | U | Pied réglable en polypropylène avec charge minérale, de couleur noir, avec base arrondie, modèle SRE-65/100 "KLINKERTECH", pour des hauteurs comprises entre 65 et 100 mm. (matériau) | 3.000 | 5.30 | 15.90 |
| mt12klt010c | m² | Panneaux en terre cuite autoportants pour le système de plancher technique accessible "KLINKERTECH", de 400x400 mm et de 20 mm d'épaisseur, en grès extrudé, avec noyau allégé par des cellules, série Toletum, couleur Tajo, finition mate. (matériau) | 1.000 | 56.86 | 56.86 |
| mo011 | h | Compagnon professionnel III/CP2 monteur. (main-d'œuvre) | 0.455 | 3.80 | 1.73 |
| mo080 | h | Ouvrier professionnel II/OP monteur. (main-d'œuvre) | 0.455 | 2.32 | 1.06 |
| % | % | Coûts directs complémentaires | 2 % | 78.39 | 1.57 |
|  |  | Coûts directs |  |  | 79.96 |
