# Consolidation d'un revêtement de sol céramique

- Propriété du fichier: CYPE INGENIEROS, S.A.
- Format: FIEBDC-3/2002
- Zone géographique: Gabon
- Devise: XAF
- Coûts indirects: 3.00 %
- Frais généraux: 13.00 %
- Bénéfice: 6.00 %
- TVA: 18.00 %

## F Aménagements et finitions

### FS Revêtements de sols

#### FSR Réparation

**FSR050** m² Consolidation d'un revêtement de sol céramique.
Consolidation d'un revêtement de sol céramique, en état de conservation bon, par application de minéralisateur de base hydrofuge respirante comme protecteur de surface et une couche de cire naturelle d'abeille comme traitement protecteur et décoratif. Comprend le nettoyage, suppression des incrustations avec un scalpel.
Inclut: Nettoyage et préparation de la surface support. Application du minéralisateur. Application d'une couche de finition.
Critère pour le métré: Surface mesurée selon documentation graphique du Projet.
Critère pour le mémoire: On mesurera la surface réellement exécutée selon les spécifications du Projet.

| Code | U | Désignation | Quantité | Prix | Montant |
|---|---|---|---|---|---|
| mt08lim090a | kg | Cire naturelle d'abeille, pour cirage des sols. (matériau) | 0.100 | 5537.08 | 553.71 |
| mt27pfj150 | kg | Minéralisateur de base hydrofuge respirante. (matériau) | 0.150 | 4743.37 | 711.51 |
| mt08aaa010a | m³ | Eau. (matériau) | 0.050 | 1108.90 | 55.45 |
| mo020 | h | Compagnon professionnel III/CP2 construction. (main-d'œuvre) | 0.266 | 4151.67 | 1104.34 |
| mo113 | h | Ouvrier d'exécution I/OE1 construction. (main-d'œuvre) | 0.133 | 2561.25 | 340.65 |
| % | % | Frais de chantier des unités d'ouvrage | 2 % | 2765.66 | 55.31 |
|  |  | Coûts directs |  |  | 2820.97 |
