# Paillasson métallique

- Propriété du fichier: CYPE INGENIEROS, S.A.
- Format: FIEBDC-3/2002
- Zone géographique: Gabon
- Devise: XAF
- Coûts indirects: 3.00 %
- Frais généraux: 13.00 %
- Bénéfice: 6.00 %
- TVA: 18.00 %

## F Aménagements et finitions

### FS Revêtements de sols

#### FSS Paillassons

**FSS020** m² Paillasson métallique.
Paillasson constitué de profilés en PVC, de 27 mm de largeur, unis entre eux par éléments en PVC de haute résistance, distance entre profilés 5 mm, finition superficielle avec brosse de nylon de couleur à choisir, épaisseur totale 22 mm, usage intérieur et extérieur, enroulable, installé dans un décaissement de sol formé d'une fosse de 22 mm de profondeur (non comprise dans ce prix). Comprend la préparation de la surface support.
Inclut: Préparation de la surface support. Mise en place du paillasson.
Critère pour le métré: Surface mesurée selon documentation graphique du Projet.
Critère pour le mémoire: On mesurera la surface réellement exécutée selon les spécifications du Projet.

| Code | U | Désignation | Quantité | Prix | Montant |
|---|---|---|---|---|---|
| mt18fel100tle | m² | Paillasson constitué de profilés en PVC, de 27 mm de largeur, unis entre eux par éléments en PVC de haute résistance, distance entre profilés 5 mm, finition superficielle avec brosse de nylon de couleur à choisir, épaisseur totale 22 mm, usage intérieur et extérieur, enroulable, à installer dans un décaissement de sol formé d'une fosse de 22 mm de profondeur. (matériau) | 1.000 | 405730.79 | 405730.79 |
| mo027 | h | Compagnon professionnel III/CP2 poseur de moquettes et de revêtements textiles. (main-d'œuvre) | 0.106 | 4016.60 | 425.76 |
| mo065 | h | Ouvrier professionnel II/OP poseur de moquettes et de revêtements textiles. (main-d'œuvre) | 0.106 | 2575.70 | 273.02 |
| % | % | Frais de chantier des unités d'ouvrage | 2 % | 406429.57 | 8128.59 |
|  |  | Coûts directs |  |  | 414558.16 |
