# Cadre périphérique pour tapis d'entrée au bâtiment

- Propriété du fichier: CYPE INGENIEROS, S.A.
- Format: FIEBDC-3/2002
- Zone géographique: Gabon
- Devise: XAF
- Coûts indirects: 3.00 %
- Frais généraux: 13.00 %
- Bénéfice: 6.00 %
- TVA: 18.00 %

## F Aménagements et finitions

### FS Revêtements de sols

#### FSS Paillassons

**FSS080** m Cadre périphérique pour tapis d'entrée au bâtiment.
Cadre périphérique pour tapis d'entrée au bâtiment, constituée de cornières en aluminium, finition naturelle, avec ailes de 25x20x3 mm de longueur et 3 mm d'épaisseur. POSE: dans le décaissement du revêtement de sol.
Critère d'évaluation économique: Le prix ne comprend pas la réalisation du rainurage.
Inclut: Préparation de la surface support. Mise en place et fixation mécanique du profilé. Scellement des joints.
Critère pour le métré: Longueur mesurée selon documentation graphique du Projet.
Critère pour le mémoire: On mesurera la longueur réellement exécutée selon les spécifications du Projet.

| Code | U | Désignation | Quantité | Prix | Montant |
|---|---|---|---|---|---|
| mt18fel020c | m | Cadre périphérique pour tapis d'entrée au bâtiment, constituée de cornières en aluminium, finition naturelle, avec ailes de 25x20x3 mm de longueur et 3 mm d'épaisseur et éléments de fixation au support. (matériau) | 1.000 | 13660.91 | 13660.91 |
| mt20wwa030 | U | Cartouche de 310 cm³ de mastic de polyuréthane imperméable. (matériau) | 0.032 | 6313.00 | 202.02 |
| op00amo010 |  | Rectifieuse ou scie radiale. | 1.000 | 0.00 | 0.00 |
| mo027 | h | Compagnon professionnel III/CP2 poseur de moquettes et de revêtements textiles. (main-d'œuvre) | 0.067 | 4016.60 | 269.11 |
| % | % | Frais de chantier des unités d'ouvrage | 2 % | 14132.04 | 282.64 |
|  |  | Coûts directs |  |  | 14414.68 |
