# Mise en place des injecteurs externes, dans un fissure d'élément en béton

- Propriété du fichier: CYPE INGENIEROS, S.A.
- Format: FIEBDC-3/2002
- Zone géographique: Gabon
- Devise: XAF
- Coûts indirects: 3.00 %
- Frais généraux: 13.00 %
- Bénéfice: 6.00 %
- TVA: 18.00 %

## G Structure et gros oeuvre

### GA Transformations et réparations

#### GAE Réparation d'éléments en béton

**GAE240** m Mise en place des injecteurs externes, dans un fissure d'élément en béton.
Mise en place des injecteurs externes, tous les 25 cm, dans un fissure d'élément en béton, avec adhésif thixotropique à deux composants à base de résine époxy, et le rebouchage superficiel de la fissure, avec le même matériau, afin d'éviter la fuite du lait pendant le processus d'injection.
Critère d'évaluation économique: Le prix ne comprend pas l'injection de la résine.
Inclut: Rebouchage superficiel de la fissure. Implantation. Fixation des injecteurs. Retrait des injecteurs. Suppression du matériau de rebouchage excédant.
Critère pour le métré: Longueur mesurée selon documentation graphique du Projet.
Critère pour le mémoire: On mesurera la longueur réellement exécutée selon les spécifications du Projet.

| Code | U | Désignation | Quantité | Prix | Montant |
|---|---|---|---|---|---|
| mt09reh121 | U | Couvercle injecteur externe. (matériau) | 4.000 | 310.55 | 1242.20 |
| mt09reh122 | U | Injecteur externe. (matériau) | 4.000 | 1011.09 | 4044.36 |
| mt09reh120a | kg | Adhésif thixotropique à deux composants à base de résine époxy, pour l'union correcte du béton frais et du béton durci ou pour améliorer l'adhérence du béton durci et de l'acier, selon NF EN 1504-7. (matériau) | 0.400 | 8392.50 | 3357.00 |
| mo020 | h | Compagnon professionnel III/CP2 construction. (main-d'œuvre) | 0.552 | 3834.02 | 2116.38 |
| mo112 | h | Ouvrier d'exécution I/OE2 construction. (main-d'œuvre) | 0.621 | 2403.65 | 1492.67 |
| % | % | Frais de chantier des unités d'ouvrage | 2 % | 12252.61 | 245.05 |
|  |  | Coûts directs |  |  | 12497.66 |
