# Nettoyage de l'intérieur de la fissure

- Propriété du fichier: CYPE INGENIEROS, S.A.
- Format: FIEBDC-3/2002
- Zone géographique: Gabon
- Devise: XAF
- Coûts indirects: 3.00 %
- Frais généraux: 13.00 %
- Bénéfice: 6.00 %
- TVA: 18.00 %

## G Structure et gros oeuvre

### GA Transformations et réparations

#### GAE Réparation d'éléments en béton

**GAE240** m Nettoyage de l'intérieur de la fissure.
Nettoyage de l'intérieur d'une fissure dans un élément en béton par injection d'air sous pression, laissant l'intérieur et la surface des deux côtés de la fissure sans poussière, restes de peintures, de décoffrants ou de tout matériau qui pourrait empêcher l'adhérence correcte du matériau de scellement superficiel.
Inclut: Montage et préparation de l'équipement. Réalisation des tests pour l'ajustement des paramètres de nettoyage. Application mécanique du jet d'air à pression. Démontage de l'équipement. Nettoyage. Retrait et entassement des restes générés. Chargement des restes générés dans le camion ou la benne.
Critère pour le métré: Longueur mesurée selon documentation graphique du Projet.
Critère pour le mémoire: On mesurera la longueur réellement exécutée selon les spécifications du Projet.

| Code | U | Désignation | Quantité | Prix | Montant |
|---|---|---|---|---|---|
| mq08lch030 | h | Équipement de jet d'air à pression. (matériel) | 0.174 | 1704.37 | 296.56 |
| mo112 | h | Ouvrier d'exécution I/OE2 construction. (main-d'œuvre) | 0.207 | 2603.16 | 538.85 |
| % | % | Frais de chantier des unités d'ouvrage | 2 % | 835.41 | 16.71 |
|  |  | Coûts directs |  |  | 852.12 |
