# Coulis de ciment injecté sous pression, dans la fondation en maçonnerie à sec, avec des graviers ou des gravats, pour la reprise en sous-oeuvre de la fondation

- Propriété du fichier: CYPE INGENIEROS, S.A.
- Format: FIEBDC-3/2002
- Zone géographique: Gabon
- Devise: XAF
- Coûts indirects: 3.00 %
- Frais généraux: 13.00 %
- Bénéfice: 6.00 %
- TVA: 18.00 %

## G Structure et gros oeuvre

### GA Transformations et réparations

#### GAO Reprises en sous-oeuvre

**GAO080** m³ Coulis de ciment injecté sous pression, dans la fondation en maçonnerie à sec, avec des graviers ou des gravats, pour la reprise en sous-oeuvre de la fondation
Coulis de ciment à base d'eau et mortier sec de retrait compensé, injecté sous pression à travers les trous existants dans la fondation en maçonnerie à sec, avec des graviers ou des gravats, en augmentant sa capacité portante, en reprise en sous-oeuvre de fondation.
Inclut: Préparation du coulis. Injection à pression du coulis de ciment. Récupération des matériaux excédants et chargement manuel dans la benne.
Critère pour le métré: Volume moyen sur les sections théoriques de l'excavation, selon documentation graphique du Projet.
Critère pour le mémoire: On mesurera le volume théorique exécuté selon les spécifications du Projet, sans inclure les augmentations par excès d'excavation non autorisés.

| Code | U | Désignation | Quantité | Prix | Montant |
|---|---|---|---|---|---|
| mt08aaa010a | m³ | Eau. (matériau) | 0.500 | 1108.90 | 554.45 |
| mt09reh360h | kg | Mortier sec de retrait compensé, composé de ciment et additifs spéciaux, exempt de chlorures, pour usage général, pour injections de consolidation, dans des murs en maçonnerie, selon NF EN 1504-5. (matériau) | 1428.600 | 702.74 | 1003934.36 |
| mq03mpi040 | h | Équipement pour injections de lait de ciment, avec pompe à pression et chariot de perforation pour perceuses. (matériel) | 0.580 | 242199.27 | 140475.58 |
| mo042 | h | Compagnon professionnel III/CP2 du béton. (main-d'œuvre) | 1.332 | 4320.51 | 5754.92 |
| mo089 | h | Ouvrier professionnel II/OP du béton. (main-d'œuvre) | 1.332 | 2768.19 | 3687.23 |
| % | % | Frais de chantier des unités d'ouvrage | 2 % | 1154406.54 | 23088.13 |
|  |  | Coûts directs |  |  | 1177494.67 |
