# Transport, mise en oeuvre et retrait d'un équipement complet pour l'exécution de micropieux dans les travaux de reprise en sous-oeuvre de fondation, à une distance d'entre 50 et 100 km

- Propriété du fichier: CYPE INGENIEROS, S.A.
- Format: FIEBDC-3/2002
- Zone géographique: Gabon
- Devise: XAF
- Coûts indirects: 3.00 %
- Frais généraux: 13.00 %
- Bénéfice: 6.00 %
- TVA: 18.00 %

## G Structure et gros oeuvre

### GA Transformations et réparations

#### GAO Reprises en sous-oeuvre

**GAO090** U Transport, mise en oeuvre et retrait d'un équipement complet pour l'exécution de micropieux dans les travaux de reprise en sous-oeuvre de fondation, à une distance d'entre 50 et 100 km.
Transport, mise en oeuvre et retrait d'un équipement complet pour l'exécution de micropieux dans les travaux de reprise en sous-oeuvre de fondation, à une distance d'entre 50 et 100 km.
Inclut: Transport au chantier. Montage de l'équipement. Démontage de l'équipement. Retrait de l'équipement>.
Critère de métré de projet: Nombre d'unités prévues, selon documentation graphique du Projet.
Critère de mesure de l'ouvrage: On mesurera le nombre d'unités réellement exécutées selon les spécifications du Projet.
Critère d'évaluation économique: Le prix comprend le déplacement au chantier du personnel spécialisé et le transport des matériaux.

| Code | U | Désignation | Quantité | Prix | Montant |
|---|---|---|---|---|---|
| mq03pva050e | U | Transport, mise en oeuvre et retrait d'équipement complet pour exécution de micropieux, dans les travaux de reprise en sous-oeuvre de fondation, à une distance d'entre 50 et 100 km. (matériel) | 1.159 | 1413919.31 | 1638732.48 |
| % | % | Frais de chantier des unités d'ouvrage | 2 % | 1638732.48 | 32774.65 |
|  |  | Coûts directs |  |  | 1671507.13 |
