# Mortier fluide, pour usage général, appliqué pour la réalisation d'un ancrage structural

- Propriété du fichier: CYPE INGENIEROS, S.A.
- Format: FIEBDC-3/2002
- Zone géographique: Gabon
- Coûts indirects: 3.00 %
- Frais généraux: 13.00 %
- Bénéfice: 6.00 %
- TVA: 18.00 %

## G Structure et gros oeuvre

### GA Transformations et réparations

#### GAT Transformations d'éléments en béton

**GAT200** m³ Mortier fluide, pour usage général, appliqué pour la réalisation d'un ancrage structural.
Mortier fluide, pour usage général, appliqué pour la réalisation d'un ancrage d'un élément structural en béton durci. Comprend l'implantation, le nettoyage de la surface, la préparation du mélange, le coulage et le séchage du mortier.
Inclut: Implantation. Nettoyage de la zone d'application. Préparation du mélange. Coulage du mortier en couches successives. Séchage du mortier. Nettoyage des restes générés.
Critère de métré de projet: Volume mesuré selon documentation graphique du Projet.
Critère de mesure de l'ouvrage: On mesurera le volume réellement exécuté selon les spécifications du Projet.

| Code | U | Désignation | Quantité | Prix | Montant |
|---|---|---|---|---|---|
| mt09reh360b | kg | Mortier fluide, pour usage général, pour ancrages et remplissages de 5 à 50 mm d'épaisseur. (matériau) | 2310.000 | 0.44 | 1016.40 |
| mo020 | h | Compagnon professionnel III/CP2 VRD espaces privés. (main-d'œuvre) | 6.683 | 3.67 | 24.53 |
| mo113 | h | Ouvrier d'exécution I/OE1 VRD espaces privés. (main-d'œuvre) | 6.683 | 2.23 | 14.90 |
| % | % | Coûts directs complémentaires | 2 % | 1055.83 | 21.12 |
|  |  | Coûts directs |  |  | 1076.95 |
