# Système de coffrage pour paillasse d'escalier

- Propriété du fichier: CYPE INGENIEROS, S.A.
- Format: FIEBDC-3/2002
- Zone géographique: Gabon
- Devise: XAF
- Coûts indirects: 3.00 %
- Frais généraux: 13.00 %
- Bénéfice: 6.00 %
- TVA: 18.00 %

## G Structure et gros oeuvre

### GE Passerelles et escaliers

#### GEB Béton coulé en place

**GEB020** m² Système de coffrage pour paillasse d'escalier.
Montage et démontage d'un système de coffrage pour la réalisation de paillasse d'escalier en béton armé, avec finition à revêtir sur ses faces inférieure et latérales, avec marches en béton, en étage de jusqu'à 3 m de hauteur libre, constitué de: surface coffrante en planches en bois de pin, amortissables en 10 utilisations; structure support horizontale de planches en bois de pin, amortissables en 10 utilisations et structure support verticale d'étais métalliques, amortissables en 150 utilisations. Comprend liquide décoffrant, pour éviter l'adhérence du béton au coffrage.
Inclut: Nettoyage et préparation du plan d'appui. Implantation. Montage du système de coffrage. Mise en place des éléments de soutien, fixation et étaiement. Aplomb et nivellement du coffrage. Humidification du coffrage. Démontage du système de coffrage. Nettoyage et stockage du coffrage.
Critère pour le métré: Surface de coffrage en contact avec le béton, mesurée selon documentation graphique du Projet.
Critère pour le mémoire: On mesurera la surface de coffrage en contact avec le béton réellement exécutée selon les spécifications du Projet.

| Code | U | Désignation | Quantité | Prix | Montant |
|---|---|---|---|---|---|
| mt50spa052b | m | Grosse planche en bois de pin, de 20x7,2 cm. (matériau) | 0.750 | 5451.95 | 4088.96 |
| mt08eve020 | m² | Système de coffrage pour réalisation de marches sur des paillasses d'escaliers en béton armé, avec étais et panneaux en bois. (matériau) | 0.200 | 12863.19 | 2572.64 |
| mt50spa081a | U | Étai métallique télescopique, allant jusqu'à 3 m de hauteur. (matériau) | 0.016 | 16604.22 | 265.67 |
| mt08cim030b | m³ | Bois de pin. (matériau) | 0.003 | 262808.19 | 788.42 |
| mt08var060 | kg | Pointes d'acier de 20x100 mm. (matériau) | 0.040 | 6468.56 | 258.74 |
| mt08dba010d | l | Agent démoulant, à base d'huiles spéciales, émulsionnable à l'eau, pour coffrages métalliques, phénoliques ou en bois. (matériau) | 0.030 | 1333.78 | 40.01 |
| op00sie020 |  | Scie circulaire à disque fixe, pour table de travail. | 1.000 | 0.00 | 0.00 |
| mo044 | h | Compagnon professionnel III/CP2 coffreur. (main-d'œuvre) | 1.173 | 4320.51 | 5067.96 |
| mo091 | h | Ouvrier professionnel II/OP coffreur. (main-d'œuvre) | 1.173 | 2768.19 | 3247.09 |
| % | % | Frais de chantier des unités d'ouvrage | 2 % | 16329.49 | 326.59 |
|  |  | Coûts directs |  |  | 16656.08 |
