# Transport de mobilier (approximativement 4 U/m³) avec un poids moyen de jusqu'à 500 kg/m³, par camion à une distance maximale de 5 km

- Propriété du fichier: CYPE INGENIEROS, S.A.
- Format: FIEBDC-3/2002
- Zone géographique: Gabon
- Coûts indirects: 3.00 %
- Frais généraux: 13.00 %
- Bénéfice: 6.00 %
- TVA: 18.00 %

## P Interventions préalables

### PT Protection ou déplacement des éléments

#### PTT Déplacement

**PTT050** m³ Transport de mobilier (approximativement 4 U/m³) avec un poids moyen de jusqu'à 500 kg/m³, par camion à une distance maximale de 5 km.
Transport de mobilier (approximativement 4 U/m³) avec un poids moyen de jusqu'à 500 kg/m³, par camion à une distance maximale de 5 km. Comprend la partie proportionnelle de charge, de décharge et d'amassement des éléments à la zone désignée.
Inclut: Charge sur camion. Transport du matériau. Décharge de chacun des éléments. Entassement de la zone désignée.
Critère de métré de projet: Volume mesuré selon documentation graphique du Projet.
Critère de mesure de l'ouvrage: On mesurera le volume réellement exécuté selon les spécifications du Projet.

| Code | U | Désignation | Quantité | Prix | Montant |
|---|---|---|---|---|---|
| mq04cap010a | h | Camion pour transport, de 12 t de charge. (matériel) | 0.301 | 26.46 | 7.96 |
| mo113 | h | Ouvrier d'exécution I/OE1 VRD espaces privés. (main-d'œuvre) | 0.133 | 2.23 | 0.30 |
| % | % | Coûts directs complémentaires | 2 % | 8.26 | 0.17 |
|  |  | Coûts directs |  |  | 8.43 |
