# Réhabilitation énergétique d'un bâtiment via l'incorporation d'un système d'étanchéité et et l'isolation entre menuiseries et ouvrage

- Propriété du fichier: CYPE INGENIEROS, S.A.
- Format: FIEBDC-3/2002
- Zone géographique: Gabon
- Coûts indirects: 3.00 %
- Frais généraux: 13.00 %
- Bénéfice: 6.00 %
- TVA: 18.00 %

## R Rénovation énergétique

### RB Baies

#### RBI Amélioration de l'isolation et de l'étanchéité

**RBI010** m Réhabilitation énergétique d'un bâtiment via l'incorporation d'un système d'étanchéité et et l'isolation entre menuiseries et ouvrage, constituée de remplissage du joint périmétrique entre la menuiserie et l'ouvrage, via l'application d'une mousse adhésive auto-expansive élastique en polyuréthane monocomposant; scellage extérieur d'un joint de 10 mm de largeur et 5 mm de profondeur, avec un mastic monocomposant neutre super-élastique à base de polymère MS, résistant aux intempéries et aux rayons UV, couleur blanc, sur fond de joint et scellage intérieur du joint de 5 mm de largeur et 5 mm de profondeur, avec mastic adhésif élastique monocomposant à base de dispersions acryliques, étanche à l'air, couleur blanc, sur fond de joint.
Réhabilitation énergétique d'un bâtiment via l'incorporation d'un système d'étanchéité et et l'isolation entre menuiseries et ouvrage, constituée de remplissage du joint périmétrique entre la menuiserie et l'ouvrage, via l'application d'une mousse adhésive auto-expansive élastique en polyuréthane monocomposant; scellage extérieur d'un joint de 10 mm de largeur et 5 mm de profondeur, avec un mastic monocomposant neutre super-élastique à base de polymère MS, résistant aux intempéries et aux rayons UV, couleur blanc, sur fond de joint et scellage intérieur du joint de 5 mm de largeur et 5 mm de profondeur, avec mastic adhésif élastique monocomposant à base de dispersions acryliques, étanche à l'air, couleur blanc, sur fond de joint. Comprend le piquage de la face intérieure de la paroi, sur le périmètre de la menuiserie, pour le rainurage du joint à remplir avec de la mousse de polyuréthane, assainissement préalable de l'intérieur de celui-ci; impression préalable de la surface à sceller; finition de la liaison entre le revêtement intérieur et le périmètre de la menuiserie avec des matériaux similaires à ceux existants et nettoyage final. Totalement terminé.
Inclut: Préparation de la zone à remplir avec un isolant. Application de la mousse en polyuréthane. Mise en place du fond de joint sur la face extérieure. Scellage extérieur. Mise en place du fond de joint sur la face intérieure. Scellage intérieur. Arrêts. Nettoyage final.
Critère de métré de projet: Longueur moyenne selon documentation graphique du Projet.
Critère de mesure de l'ouvrage: On mesurera la longueur réellement exécutée selon les spécifications du Projet.

| Code | U | Désignation | Quantité | Prix | Montant |
|---|---|---|---|---|---|
| mt22www040 | U | Aérosol avec 750 ml de mousse adhésive auto-expansive, élastique, en polyuréthane monocomposant, de 25 kg/m³ de densité, conductivité thermique 0,0345 W/(mK), 135% d'expansion, élongation jusqu'à rupture 45% et 7 N/cm² de résistance à la traction, stable de -40°C à 90°C; applicable au pistolet; selon NF EN 13165. (matériau) | 0.130 | 11.31 | 1.47 |
| mt22www070 | l | Impression pour mastics acryliques sur surfaces poreuses. (matériau) | 0.002 | 31.35 | 0.06 |
| mt22www010a | U | Cartouche de 290 ml de mastic adhésif monocomposant, neutre, super-élastique, à base de polymère MS, résistant aux intempéries et aux rayons UV, élongation jusqu'à rupture 750%, couleur blanc. (matériau) | 0.020 | 7.15 | 0.14 |
| mt22www050a | U | Cartouche de 310 ml de mastic adhésif élastique monocomposant, à base de polymères acryliques en émulsion, couleur blanc, étanche à l'air et peignable après séchage. (matériau) | 0.010 | 6.39 | 0.06 |
| mt22www060 | m | Fond de joint en mousse de polyéthylène à cellules fermées. (matériau) | 1.000 | 1.15 | 1.15 |
| mt22www060 | m | Fond de joint en mousse de polyéthylène à cellules fermées. | 1.000 | 1.15 | 1.15 |
| mo020 | h | Compagnon professionnel III/CP2 VRD espaces privés. (main-d'œuvre) | 0.428 | 3.67 | 1.57 |
| mo113 | h | Ouvrier d'exécution I/OE1 VRD espaces privés. (main-d'œuvre) | 0.189 | 2.23 | 0.42 |
| % | % | Coûts directs complémentaires | 2 % | 6.02 | 0.12 |
|  |  | Coûts directs |  |  | 6.14 |
