# Réhabilitation énergétique de baies de façade

- Propriété du fichier: CYPE INGENIEROS, S.A.
- Format: FIEBDC-3/2002
- Zone géographique: Gabon
- Coûts indirects: 3.00 %
- Frais généraux: 13.00 %
- Bénéfice: 6.00 %
- TVA: 18.00 %

## R Rénovation énergétique

### RB Baies

#### RBM Remplacement des menuiseries extérieures

**RBM010** U Réhabilitation énergétique de baies de façade, via le retrait de la menuiserie vitrée existante, quel que soit le type, située dans la façade, de moins de 3 m² de surface, avec moyens manuels et la charge manuelle des décombres dans le camion ou la benne, et remplacement par une menuiserie en aluminium anodisé naturel, pour fenêtre en aluminium, avec charnières battante d'ouverture vers l'intérieur, de 120x120 cm, série haute, constituée de deux vantaux, avec profilés pourvus d'une rupture de pont thermique, et avec précadre; Coffre compact incorporé (monobloc), volet roulant à lames de PVC, à actionnement manuel par sangle et enrouleur, et double vitrage Aislaglas "CONTROL GLASS ACÚSTICO Y SOLAR", 4/6/4, avec cales et scellage continu.
Réhabilitation énergétique de baies de façade, via le retrait de la menuiserie vitrée existante, quel que soit le type, placée en façade, de moins de 3 m² de surface, avec des moyens manuels et charge manuelle des décombres dans le camion ou la benne et remplacement par une menuiserie en aluminium anodisé naturel, avec une épaisseur minimale de 15 microns, pour fenêtre en aluminium, avec charnières battante d'ouverture vers l'intérieur, de 120x120 cm, série haute, constituée de deux vantaux, avec profilés pourvus d'une rupture de pont thermique, et avec précadre. Épaisseur et qualité du processus d'anodisation garanti par le tampon EWAA-EURAS. Composée de profilés extrudés formant les dormants et les ouvrants de 1,5 mm d'épaisseur minimale dans des profilés structuraux. Accessoires, ferrures (charnières, serrures et poignées), joints de vitrage en EPDM, visserie en acier inoxydable, éléments d'étanchéité, accessoires et outillages à mécanismes homologués; Coffre compact incorporé (monobloc), volet roulant à lames de PVC, à actionnement manuel par sangle et enrouleur, équipé de tous ses accessoires et double vitrage Aislaglas "CONTROL GLASS ACÚSTICO Y SOLAR", ensemble formé de verre extérieur Float incolore de 4 mm, lame d'air déshydraté avec un profilé séparateur en aluminium et un double scellage périmétrique, de 6 mm, et verre intérieur Float incolore de 4 mm d'épaisseur, avec cales et scellage continu. Comprend la résolution des rencontres et des arrêts sur tout le périmètre tant par l'intérieur que par l'extérieur, à l'aide d'une cornière en tôle d'aluminium et d'un scellage périmétrique avec un mastic de polyuréthane monocomposant; résolution des éventuelles imperfections occasionnées dans les parements de rencontre avec la menuiserie; le nettoyage, l'entassement, l'enlèvement et la charge manuelle du matériau démonté dans le camion ou la benne. Totalement montée et testée.
Inclut: Démontage des éléments. Enlèvement et entassement du matériau démonté. Mise en place de la menuiserie. Ajuste final des vantaux. Scellage des joints périmétriques. Mise en place, chaussage, montage et ajustage dans la menuiserie. Scellage final d'étanchéité. Nettoyage des restes d'ouvrage. Charge du matériau démonté dans le camion ou la benne.
Critère de métré de projet: Nombre d'unités prévues, selon documentation graphique du Projet.
Critère de mesure de l'ouvrage: On mesurera le nombre d'unités réellement exécutées selon les spécifications du Projet.

| Code | U | Désignation | Quantité | Prix | Montant |
|---|---|---|---|---|---|
| mt25pem015a | m | Précadre d'aluminium de 30x20x1,5 mm, assemblé à l'aide d'équerres et pourvu de pattes pour la fixation de celui-ci à l'ouvrage. (matériau) | 4.800 | 4.57 | 21.94 |
| mt25pfx010o | m | Profilé en aluminium anodisé naturel, pour formation de cadre de fenêtre, gamme haute, avec rupture de pont thermique, y compris joint central d'étanchéité, avec le certificat de qualité EWAA-EURAS (QUALANOD). (matériau) | 4.800 | 15.53 | 74.54 |
| mt25pfx020o | m | Profilé en aluminium anodisé naturel, pour formation de vantail de fenêtre, gamme haute, avec rupture de pont thermique, y compris joints d'étanchéité du vantail et joint extérieur du vitrage, avec le certificat de qualité EWAA-EURAS (QUALANOD). (matériau) | 4.800 | 20.95 | 100.56 |
| mt25pfx030o | m | Profilé en aluminium anodisé naturel, pour formation de parclose, gamme haute, avec rupture de pont thermique, y compris joint intérieur de la vitre et les agrafes, avec le certificat de qualité EWAA-EURAS (QUALANOD). (matériau) | 6.180 | 2.65 | 16.38 |
| mt25pfx035o | m | Profilé en aluminium anodisé naturel, pour formation d'inverseuse, gamme haute, avec rupture de pont thermique, y compris joint central d'étanchéité, avec le certificat de qualité EWAA-EURAS (QUALANOD). (matériau) | 1.090 | 18.30 | 19.95 |
| mt15sja100 | U | Cartouche de mastic de silicone neutre. (matériau) | 0.168 | 4.23 | 0.71 |
| mt25pfx200eb | U | Kit composé d'équerres, de couvercles de condensation et d'une sortie d'eau, et de ferrures de fenêtre battante s'ouvrant vers l'intérieur de deux vantaux. (matériau) | 1.000 | 25.34 | 25.34 |
| mt21veu011aaaa | m² | Double vitrage Aislaglas "CONTROL GLASS ACÚSTICO Y SOLAR", ensemble formé de verre extérieur Float incolore de 4 mm, lame d'air déshydraté avec un profilé séparateur en aluminium et un double scellage périmétrique, de 6 mm, et verre intérieur Float incolore de 4 mm d'épaisseur. (matériau) | 1.514 | 27.03 | 40.92 |
| mt21sik010 | U | Cartouche de 310 ml de silicone synthétique incolore Elastosil WS-305-N "SIKA" (rendement approché de 12 m par cartouche). (matériau) | 0.580 | 3.34 | 1.94 |
| mt21vva021 | U | Produits complémentaires pour la mise en place de verres. (matériau) | 1.000 | 1.70 | 1.70 |
| mt25pco015aa | m² | Volet roulant à lames en PVC, actionnement manuel à l'aide d'une sangle et d'un enrouleur, de menuiserie en aluminium, y compris coffre compact incorporé (monobloc). Selon NF EN 13659. (matériau) | 1.584 | 27.87 | 44.15 |
| mt25pfx170a | m | Guide de volet roulant en aluminium anodisé naturel, avec rupture de pont thermique, avec le certificat de qualité EWAA-EURAS (QUALANOD) qui garantit l'épaisseur et la qualité du processus d'anodisé. (matériau) | 2.400 | 15.36 | 36.86 |
| mo113 | h | Ouvrier d'exécution I/OE1 VRD espaces privés. (main-d'œuvre) | 0.758 | 2.23 | 1.69 |
| mo018 | h | Compagnon professionnel III/CP2 menuisier PVC et métal. (main-d'œuvre) | 6.422 | 3.73 | 23.95 |
| mo059 | h | Ouvrier professionnel II/OP menuisier PVC et métal. (main-d'œuvre) | 6.482 | 2.33 | 15.10 |
| mo055 | h | Compagnon professionnel III/CP2 vitrier. (main-d'œuvre) | 1.412 | 3.97 | 5.61 |
| mo110 | h | Ouvrier professionnel II/OP vitrier. (main-d'œuvre) | 1.412 | 2.50 | 3.53 |
| % | % | Coûts directs complémentaires | 2 % | 434.87 | 8.70 |
|  |  | Coûts directs |  |  | 443.57 |
