# Réhabilitation énergétique des bâtiments via la mise en place

- Propriété du fichier: CYPE INGENIEROS, S.A.
- Format: FIEBDC-3/2002
- Zone géographique: Gabon
- Coûts indirects: 3.00 %
- Frais généraux: 13.00 %
- Bénéfice: 6.00 %
- TVA: 18.00 %

## R Rénovation énergétique

### RC Chauffage, climatisation et E.C.S.

#### RCA Eau chaude

**RCA030** U Réhabilitation énergétique des bâtiments via la mise en place, en remplacement d'un équipement existant, de chauffe-eau instantané à gaz N, pour le service d'E.C.S., à condensation, mural vertical, pour usage intérieur, chambre de combustion étanche et tirage forcé, allumeur électronique à réseau électrique, sans flamme témoin, contrôle thermostatique de température, commande par contrôle à distance, possibilité de travailler avec de l'eau préchauffée par un système solaire, écran digital, 27 l/min, 47 kW, dimensions 775x452x286 mm.
Réhabilitation énergétique des bâtiments via la mise en place, en remplacement d'un équipement existant, de chauffe-eau instantané à gaz N, pour le service d'E.C.S., à condensation, mural vertical, pour usage intérieur, chambre de combustion étanche et tirage forcé, allumeur électronique à réseau électrique, sans flamme témoin, contrôle thermostatique de température, commande par contrôle à distance, possibilité de travailler avec de l'eau préchauffée par un système solaire, écran digital, 27 l/min, 47 kW, dimensions 775x452x286 mm, avec dispositif de contrôle d'évacuation des produits de la combustion et contrôle de flamme par sonde d'ionisation, sans inclure le conduit d'évacuation des produits de la combustion que relie le chauffe-eau à la cheminée. Comprend le support et les ancrages de fixation verticale, les vannes à sphère, les flexibles de raccordement. Totalement monté, connecté et testé.
Inclut: Implantation de l'appareil. Fixation dans un mur via des éléments d'ancrage. Mise en place de l'appareil et des accessoires. Connecté au réseau de conduction d'eau. Connexion au réseau électrique et à la terre. Mise en marche.
Critère de métré de projet: Nombre d'unités prévues, selon documentation graphique du Projet.
Critère de mesure de l'ouvrage: On mesurera le nombre d'unités réellement exécutées selon les spécifications du Projet.

| Code | U | Désignation | Quantité | Prix | Montant |
|---|---|---|---|---|---|
| mt38cgj055a | U | Chauffe-eau instantané à gaz N, pour le service d'E.C.S., à condensation, mural vertical, pour usage intérieur, chambre de combustion étanche et tirage forcé, allumeur électronique à réseau électrique, sans flamme témoin, contrôle thermostatique de température, commande par contrôle à distance, possibilité de travailler avec de l'eau préchauffée par un système solaire, écran digital, 27 l/min, 47 kW, dimensions 775x452x286 mm, avec dispositif de contrôle d'évacuation des produits de la combustion et contrôle de flamme par sonde d'ionisation. (matériau) | 1.000 | 1605.73 | 1605.73 |
| mt38tew010a | U | Tube flexible de 20 cm et de 1/2" de diamètre. (matériau) | 2.000 | 3.85 | 7.70 |
| mt37sve010c | U | Vanne à sphère en laiton nickelé à visser de 3/4". (matériau) | 1.000 | 8.04 | 8.04 |
| mt38scj001a | U | Commande à distance par infrarouges pour chauffe-eau à gaz. (matériau) | 1.000 | 117.97 | 117.97 |
| mt38www011 | U | Produits complémentaires pour installations d'E.C.S. (matériau) | 1.000 | 1.96 | 1.96 |
| mo008 | h | Compagnon professionnel III/CP2 plombier. (main-d'œuvre) | 2.602 | 3.80 | 9.89 |
| mo107 | h | Ouvrier professionnel II/OP plombier. (main-d'œuvre) | 2.602 | 2.31 | 6.01 |
| % | % | Coûts directs complémentaires | 2 % | 1757.30 | 35.15 |
|  |  | Coûts directs |  |  | 1792.45 |
