# Démontage d'unité intérieur de système de climatisation

- Propriété du fichier: CYPE INGENIEROS, S.A.
- Format: FIEBDC-3/2002
- Zone géographique: Gabon
- Coûts indirects: 3.00 %
- Frais généraux: 13.00 %
- Bénéfice: 6.00 %
- TVA: 18.00 %

## R Rénovation énergétique

### RC Chauffage, climatisation et E.C.S.

#### RCD Démontage d'équipement existant

**RCD020** U Démontage d'unité intérieur de système de climatisation, de plafond de distribution par conduits tubulaires, de 50 kg de poids maximum, et des supports de fixation, avec des moyens manuels et la charge manuel des décombres dans le camion ou la benne.
Démontage d'unité intérieur de système de climatisation, de plafond de distribution par conduits tubulaires, de 50 kg de poids maximum, avec des moyens manuels. Comprend le démontage des accessoires et des supports de fixation, le nettoyage, l'entassement, le retrait et la charge manuel de décombres dans le camion ou la benne.
Inclut: Démontage manuel de l'élément. Obturation des conduites connectées à l'élément. Retrait et entassement du matériau démonté. Charge manuelle du matériau démonté et des restes d'ouvrage dans le camion ou la benne. Nettoyage des restes d'ouvrage.
Critère de métré de projet: Nombre d'unités prévues, selon documentation graphique du Projet.
Critère de mesure de l'ouvrage: On mesurera le nombre d'unités réellement démontées selon les spécifications du Projet.

| Code | U | Désignation | Quantité | Prix | Montant |
|---|---|---|---|---|---|
| mo004 | h | Compagnon professionnel III/CP2 chauffagiste. (main-d'œuvre) | 2.119 | 3.80 | 8.05 |
| mo103 | h | Ouvrier professionnel II/OP chauffagiste. (main-d'œuvre) | 2.119 | 2.31 | 4.89 |
| mo113 | h | Ouvrier d'exécution I/OE1 VRD espaces privés. (main-d'œuvre) | 0.662 | 2.23 | 1.48 |
| % | % | Coûts directs complémentaires | 2 % | 14.42 | 0.29 |
|  |  | Coûts directs |  |  | 14.71 |
