# Réhabilitation énergétique des bâtiments via la mise en place

- Propriété du fichier: CYPE INGENIEROS, S.A.
- Format: FIEBDC-3/2002
- Zone géographique: Gabon
- Coûts indirects: 3.00 %
- Frais généraux: 13.00 %
- Bénéfice: 6.00 %
- TVA: 18.00 %

## R Rénovation énergétique

### RC Chauffage, climatisation et E.C.S.

#### RCG Chaudières à gaz

**RCG010** U Réhabilitation énergétique des bâtiments via la mise en place, en remplacement d'un équipement existant, de chaudière mural à condensation à gaz N, seulement chauffage, chambre de combustion étanche et tirage forcé, puissance de 30 kW, dimensions 760x440x360 mm, panneau de contrôle avec écran digital.
Réhabilitation énergétique des bâtiments via la mise en place, en remplacement d'un équipement existant, de chaudière mural à condensation à gaz N, seulement chauffage, chambre de combustion étanche et tirage forcé, puissance de 30 kW, dimensions 760x440x360 mm, panneau de contrôle avec écran digital, allumeur électronique et sécurité par ionisation, sans flamme témoin, équipement formé de: corps de chaudière, panneau de contrôle et commande, programmateur digital pour programmation hebdomadaire du circuit de chauffage et E.C.S., encastré dans la partie frontale de la chaudière, vase d'expansion avec purgeur automatique, kit standard d'évacuation des fumées et plan de montage. Totalement montée, connectée et testée.
Inclut: Implantation. Présentation des éléments. Montage de la chaudière et de ses accessoires. Connecté aux réseaux de conduction d'eau, de gaz, d'assainissement et électrique, et au conduit d'évacuation des produits de la combustion. Mise en marche.
Critère de métré de projet: Nombre d'unités prévues, selon documentation graphique du Projet.
Critère de mesure de l'ouvrage: On mesurera le nombre d'unités réellement exécutées selon les spécifications du Projet.

| Code | U | Désignation | Quantité | Prix | Montant |
|---|---|---|---|---|---|
| mt38cmj014ag | U | Chaudière mural à condensation à gaz N, seulement chauffage, chambre de combustion étanche et tirage forcé, puissance de 30 kW, dimensions 760x440x360 mm, panneau de contrôle avec écran digital, allumeur électronique et sécurité par ionisation, sans flamme témoin, équipement formé de: corps de chaudière, panneau de contrôle et commande, programmateur digital pour programmation hebdomadaire du circuit de chauffage et E.C.S., encastré dans la partie frontale de la chaudière, vase d'expansion avec purgeur automatique, kit standard d'évacuation des fumées et plan de montage. (matériau) | 1.000 | 3309.78 | 3309.78 |
| mt38www010 | U | Produits complémentaires pour installation de chauffage. (matériau) | 1.000 | 2.27 | 2.27 |
| mo004 | h | Compagnon professionnel III/CP2 chauffagiste. (main-d'œuvre) | 3.572 | 3.80 | 13.57 |
| mo103 | h | Ouvrier professionnel II/OP chauffagiste. (main-d'œuvre) | 3.572 | 2.31 | 8.25 |
| % | % | Coûts directs complémentaires | 2 % | 3333.87 | 66.68 |
|  |  | Coûts directs |  |  | 3400.55 |
