# Réhabilitation énergétique des bâtiments via la mise en place

- Propriété du fichier: CYPE INGENIEROS, S.A.
- Format: FIEBDC-3/2002
- Zone géographique: Gabon
- Coûts indirects: 3.00 %
- Frais généraux: 13.00 %
- Bénéfice: 6.00 %
- TVA: 18.00 %

## R Rénovation énergétique

### RC Chauffage, climatisation et E.C.S.

#### RCM Unités autonomes de climatisation

**RCM100** U Réhabilitation énergétique des bâtiments via la mise en place, en remplacement d'un équipement existant, d'unité intérieure d'air conditionné, à cassette, de 600x600 mm, système air-air multisplit, pour gaz R-410A, pompe à chaleur, alimentation monophasée (230V/50Hz), puissance frigorifique nominale 2,55 kW, puissance calorifique nominale 3,45 kW.
Réhabilitation énergétique des bâtiments via la mise en place, en remplacement d'un équipement existant, d'unité intérieure d'air conditionné, à cassette, de 600x600 mm, système air-air multisplit, pour gaz R-410A, pompe à chaleur, alimentation monophasée (230V/50Hz), puissance frigorifique nominale 2,55 kW (température de bulbe sec 27°C, température de bulbe humide 19°C), puissance calorifique nominale 3,45 kW (température de bulbe sec 20°C), de 248x570x570 mm avec panneau de 35x700x700 mm, niveau sonore (vitesse basse) 29 dBA, débit d'air (vitesse haute) 570 m³/h, avec filtre, pompe de drainage, contrôle par câble et possibilité d'intégration dans un système domotique ou de contrôle Wi-Fi via une interface (non inclus dans ce prix). Comprend. Totalement montée, connectée et mise en marche par l'entreprise installatrice pour le contrôle de son bon fonctionnement.
Inclut: Implantation de l'unité. Installation de l'unité. Connexion de l'unité aux lignes frigorifiques. Connexion de l'unité au réseau électrique. Connexion de l'équipement au circuit de contrôle. Connexion de l'unité au réseau de tout à l'égout. Mise en marche Critère de métré de projet: Nombre d'unités prévues, selon documentation graphique du Projet.
Critère de mesure de l'ouvrage: On mesurera le nombre d'unités réellement exécutées selon les spécifications du Projet.

| Code | U | Désignation | Quantité | Prix | Montant |
|---|---|---|---|---|---|
| mt42mhi110aa | U | Unité intérieure d'air conditionné, à cassette, de 600x600 mm, système air-air multisplit, pour gaz R-410A, pompe à chaleur, alimentation monophasée (230V/50Hz), puissance frigorifique nominale 2,55 kW (température de bulbe sec 27°C, température de bulbe humide 19°C), puissance calorifique nominale 3,45 kW (température de bulbe sec 20°C), de 248x570x570 mm avec panneau de 35x700x700 mm, niveau sonore (vitesse basse) 29 dBA, débit d'air (vitesse haute) 570 m³/h, avec filtre, pompe de drainage, contrôle par câble et possibilité d'intégration dans un système domotique ou de contrôle Wi-Fi via une interface (non inclus dans ce prix). (matériau) | 1.000 | 1152.87 | 1152.87 |
| mt42mhi900 | m | Câble bus blindé à 2 fils, de 0,5 mm² de section par fil (matériau) | 3.000 | 1.08 | 3.24 |
| mt35aia090ma | m | Tube rigide en PVC, branchable, courbable à chaud, de couleur noir, de 16 mm de diamètre nominal, pour climatisation fixe en surface. Résistance à la compression 1250 N, résistance à l'impact 2 joules, température de travail -5°C jusqu'à 60°C, avec degré de protection IP 547 selon NF EN 60529, propriétés électriques: isolant, non propagateur de la flamme. Selon NF EN 61386-1 et NF EN 61386-22. Comprend les anneaux, les éléments de fixation et les accessoires (courbes, manchons, tés, coudes et courbes flexibles). (matériau) | 3.000 | 1.15 | 3.45 |
| mo005 | h | Compagnon professionnel III/CP2 installateur de climatisation. (main-d'œuvre) | 1.177 | 3.80 | 4.47 |
| mo104 | h | Ouvrier professionnel II/OP installateur de climatisation. (main-d'œuvre) | 1.177 | 2.31 | 2.72 |
| % | % | Coûts directs complémentaires | 2 % | 1166.75 | 23.34 |
|  |  | Coûts directs |  |  | 1190.09 |
