# Réhabilitation énergétique des bâtiments via la mise en place

- Propriété du fichier: CYPE INGENIEROS, S.A.
- Format: FIEBDC-3/2002
- Zone géographique: Gabon
- Coûts indirects: 3.00 %
- Frais généraux: 13.00 %
- Bénéfice: 6.00 %
- TVA: 18.00 %

## R Rénovation énergétique

### RC Chauffage, climatisation et E.C.S.

#### RCQ Biomasse

**RCQ020** U Réhabilitation énergétique des bâtiments via la mise en place, en remplacement d'un équipement existant, de chaudière pour la combustion de granulés, puissance nominale de 4,8 à 16 kW, avec système d'alimentation en granulés, composé de kit basique d'extracteur flexible pour granulés, constitué de tube extracteur de 1 m de longueur et moteur d'actionnement de 0,55 kW, pour alimentation monophasée à 230 V, 3 m de tube d'augmentation d'extracteur flexible pour granulés, 1 m de tube de connexion d'extracteur flexible pour granulés.
Réhabilitation énergétique des bâtiments via la mise en place, en remplacement d'un équipement existant, de chaudière pour la combustion de granulés, puissance nominale de 4,8 à 16 kW, avec corps en acier soudé et testé à pression, de 1130x590x865 mm, isolation intérieure, chambre de combustion avec système automatique de nettoyage du brûleur par grille basculante, échangeur de chaleur à tubes verticaux avec mécanisme de nettoyage automatique, caisse pour la récupération des cendres du module de combustion, contrôle de la combustion par sonde intégrée, système de commande intégré avec écran tactile, pour le contrôle de la combustion et du ballon d'E.C.S., avec système d'alimentation en granulés, composé de kit basique d'extracteur flexible pour granulés, constitué de tube extracteur de 1 m de longueur et moteur d'actionnement de 0,55 kW, pour alimentation monophasée à 230 V, 3 m de tube d'augmentation d'extracteur flexible pour granulés, 1 m de tube de connexion d'extracteur flexible pour granulés, sans inclure le conduit pour l'évacuation des produits de la combustion qui relie la chaudière à la cheminée. Totalement montée, connectée et mise en marche par l'entreprise installatrice pour la vérification de son bon fonctionnement.
Inclut: Implantation. Présentation des éléments. Montage de la chaudière et de ses accessoires. Connecté aux réseaux de conduction d'eau, d'assainissement et électrique, et au conduit d'évacuation des produits de la combustion. Mise en marche.
Critère de métré de projet: Nombre d'unités prévues, selon documentation graphique du Projet.
Critère de mesure de l'ouvrage: On mesurera le nombre d'unités réellement exécutées selon les spécifications du Projet.

| Code | U | Désignation | Quantité | Prix | Montant |
|---|---|---|---|---|---|
| mt38cbh012aa | U | Chaudière pour la combustion de granulés, puissance nominale de 4,8 à 16 kW, avec corps en acier soudé et testé à pression, de 1130x590x865 mm, isolation intérieure, chambre de combustion avec système automatique de nettoyage du brûleur par grille basculante, échangeur de chaleur à tubes verticaux avec mécanisme de nettoyage automatique, caisse pour la récupération des cendres du module de combustion, contrôle de la combustion par sonde intégrée, système de commande intégré avec écran tactile, pour le contrôle de la combustion et du ballon d'E.C.S. (matériau) | 1.000 | 11362.64 | 11362.64 |
| mt38cbh099a | U | Base d'appui antivibrations, pour chaudière. (matériau) | 1.000 | 48.75 | 48.75 |
| mt38cbh097a | U | Limitateur thermique de sécurité, réglé à 95°C, formé de vanne et sonde de température. (matériau) | 1.000 | 108.04 | 108.04 |
| mt38cbh094a | U | Vanne mélangeuse pour un chauffage rapide du circuit de chauffage, de 20 mm de diamètre, avec servomoteur. (matériau) | 1.000 | 314.90 | 314.90 |
| mt38cbh085aa | U | Système d'élévation de la température de retour au-dessus de 55°C, composé de vanne motorisée à 3 voies de 1" de diamètre et pompe de circulation pour éviter les condensations et les dépositions de suie à l'intérieur de la chaudière. (matériau) | 1.000 | 753.64 | 753.64 |
| mt38cbh096a | U | Régulateur de tirage de 150 mm de diamètre, avec clapet anti-explosion, pour chaudière. (matériau) | 1.000 | 421.62 | 421.62 |
| mt38cbh105a | U | Montage du système d'alimentation par vis sans fin flexible, pour chaudière pour la combustion de granulés. (matériau) | 1.000 | 438.75 | 438.75 |
| mt38cbh100b | U | Mise en fonctionnement et réalisation dans le maniement de chaudière à biomasse. (matériau) | 1.000 | 461.15 | 461.15 |
| mt38cbh052a | U | Kit basique d'extracteur flexible pour granulés, constitué de tube extracteur de 1 m de longueur et moteur d'actionnement de 0,55 kW, pour alimentation monophasée à 230 V, pour système d'alimentation de chaudière à biomasse. (matériau) | 1.000 | 1358.40 | 1358.40 |
| mt38cbh076a | m | Tube d'augmentation d'extracteur flexible pour granulés, pour système d'alimentation de chaudière à biomasse. (matériau) | 3.000 | 249.02 | 747.06 |
| mt38cbh077a | m | Tube de connexion d'extracteur flexible pour granulés, pour système d'alimentation de chaudière à biomasse. (matériau) | 1.000 | 48.75 | 48.75 |
| mt38cbh078a | m | Transporteur hélicoïdal sans fin flexible, pour système d'alimentation de chaudière à biomasse. (matériau) | 5.000 | 57.97 | 289.85 |
| mo004 | h | Compagnon professionnel III/CP2 chauffagiste. (main-d'œuvre) | 4.881 | 3.80 | 18.55 |
| mo103 | h | Ouvrier professionnel II/OP chauffagiste. (main-d'œuvre) | 4.881 | 2.31 | 11.28 |
| % | % | Coûts directs complémentaires | 2 % | 16383.38 | 327.67 |
|  |  | Coûts directs |  |  | 16711.05 |
