# Réhabilitation énergétique de façade

- Propriété du fichier: CYPE INGENIEROS, S.A.
- Format: FIEBDC-3/2002
- Zone géographique: Gabon
- Coûts indirects: 3.00 %
- Frais généraux: 13.00 %
- Bénéfice: 6.00 %
- TVA: 18.00 %

## R Rénovation énergétique

### RF Murs

#### RFE Systèmes d'isolation par l'extérieur

**RFE160** m² Réhabilitation énergétique de façade, par système de façade ventilée, composé de planche en acier avec résistance améliorée à la corrosion atmosphérique (corten) S355J0WP, de 2,0 mm d'épaisseur, coupée sur mesure et placée avec des fixations mécaniques, avec une masse surfacique de 16,49 kg/m², fixée avec ancrages ponctuels, réglables dans les trois directions, en acier inoxydable AISI 304, fixé au parement support avec chevilles spéciales et isolation de panneau en laine minérale, selon NF EN 13162, de 40 mm d'épaisseur, revêtu sur une de ses faces par un voile noir, fixé mécaniquement sur façade existante.
Réhabilitation énergétique de façade, par système de façade ventilée, composé de planche en acier avec résistance améliorée à la corrosion atmosphérique (corten) S355J0WP selon NF EN 10025-5, de 2,0 mm d'épaisseur, coupée sur mesure et placée avec des fixations mécaniques, avec une masse surfacique de 16,49 kg/m², fixée avec ancrages ponctuels, réglables dans les trois directions, en acier inoxydable AISI 304, fixés au parement support de béton ou maçonnerie (fck>=150 kp/cm²) avec chevilles spéciales, et isolation de panneau en laine minérale, selon NF EN 13162, de 40 mm d'épaisseur, revêtu sur une de ses faces par un voile noir, résistance thermique 1,1 m²K/W, conductivité thermique 0,035 W/(mK), placé bord à bord pour éviter les ponts thermiques, fixé mécaniquement sur façade existante et scellage postérieur de toutes les liaisons entre panneaux avec bande de scellage de joints. Comprend l'implantation, la réalisation des orifices, la protection de l'entrée d'eau dans la partie supérieure et les coins des panneaux, le revêtement des linteaux, les rejets d'eau, les jambages et les mouchettes, les joints, la réalisation des rencontres et des points particuliers et le nettoyage final de la maçonnerie réalisée.
Inclut: Nettoyage et préparation de la surface support des ancrages. Découpe et préparation de l'isolant. Fixation de l'isolant. Implantation du détail des planches et des points d'ancrage. Fixation des ancrages au parement support. Fixation des planches. Réalisation de tous les travaux nécessaires pour la résolution des ouvertures. Aplomb, nivellement et alignement des planches. Nettoyage final du parement.
Critère de métré de projet: Surface mesurée selon documentation graphique du Projet, en déduisant les ouvertures de surface supérieure à 2 m².
Critère de mesure de l'ouvrage: On mesurera la surface réellement exécutée selon les spécifications du Projet, en déduisant les ouvertures de surface supérieure à 2 m².

| Code | U | Désignation | Quantité | Prix | Montant |
|---|---|---|---|---|---|
| mt16lva070b | m² | Panneau en laine minérale, selon NF EN 13162, de 40 mm d'épaisseur, revêtu sur une de ses faces par un voile noir, résistance thermique 1,1 m²K/W, conductivité thermique 0,035 W/(mK). (matériau) | 1.050 | 7.08 | 7.43 |
| mt16aaa020ab | U | Fixation mécanique pour panneaux isolants de laine minérale, placés directement sur la surface support. (matériau) | 4.000 | 0.27 | 1.08 |
| mt16aaa030 | m | Ruban auto-adhésif pour le scellage des joints. (matériau) | 0.440 | 0.41 | 0.18 |
| mt12pac010b | kg | Planche en acier avec résistance améliorée à la corrosion atmosphérique (corten) S355J0WP selon NF EN 10025-5, de 2 mm d'épaisseur, coupée sur mesure et placée avec des fixations mécaniques. (matériau) | 16.490 | 2.73 | 45.02 |
| mt19paj120b4500 | m² | Sous-structure support pour bardage ventilé de planches en acier corten, constituée d'ancrages ponctuels réglables dans les trois directions, en acier inoxydable AISI 304, fixés au support de béton ou maçonnerie (fck>=150 kp/cm²) avec chevilles spéciales. (matériau) | 1.000 | 45.00 | 45.00 |
| op00tal010 |  | Perceuse. | 1.000 | 0.00 | 0.00 |
| op00ato010 |  | Tournevis. | 1.000 | 0.00 | 0.00 |
| mo054 | h | Compagnon professionnel III/CP2 poseur d'isolants rigides ou flexibles. (main-d'œuvre) | 0.155 | 3.80 | 0.59 |
| mo101 | h | Ouvrier professionnel II/OP poseur d'isolants rigides ou flexibles. (main-d'œuvre) | 0.155 | 2.32 | 0.36 |
| mo052 | h | Compagnon professionnel III/CP2 poseur de systèmes de façades préfabriqués. (main-d'œuvre) | 1.730 | 3.80 | 6.57 |
| mo099 | h | Ouvrier professionnel II/OP poseur de systèmes de façades préfabriqués. (main-d'œuvre) | 1.472 | 2.32 | 3.42 |
| % | % | Coûts directs complémentaires | 2 % | 109.65 | 2.19 |
|  |  | Coûts directs |  |  | 111.84 |
