# Réhabilitation énergétique d'une façade par insufflation

- Propriété du fichier: CYPE INGENIEROS, S.A.
- Format: FIEBDC-3/2002
- Zone géographique: Gabon
- Coûts indirects: 3.00 %
- Frais généraux: 13.00 %
- Bénéfice: 6.00 %
- TVA: 18.00 %

## R Rénovation énergétique

### RF Murs

#### RFM Systèmes d'isolation par remplissage

**RFM020** m² Réhabilitation énergétique d'une façade par insufflation, depuis l'extérieur, d'un isolant thermo-acoustique de flocons en laine de verre Insuver "ISOVER", avec densité 50 kg/m³ et conductivité thermique 0,037 W/(mK), à l'intérieur de la lame d'air de la paroi, de 40 mm d'épaisseur moyenne; bouchage des trous exécutés dans le parement.
Réhabilitation énergétique d'une façade à double paroi de maçonnerie, en remplissant l'intérieur de la lame d'air de 40 mm d'épaisseur moyenne, par insufflation, depuis l'extérieur, d'un isolant thermo-acoustique de flocons en laine de verre Insuver "ISOVER", avec densité 50 kg/m³ et conductivité thermique 0,037 W/(mK); bouchage des trous exécutés dans le parement, avec du mortier de ciment. Comprend l'inspection endoscopique de la lame d'air, l'implantation et réalisation des trous, la machine à souffler, la protection des éléments contigus et le nettoyage final. Totalement terminé.
Inclut: Inspection endoscopique de la lame d'air. Implantation des trous. Réalisation des trous dans le parement. Protection des éléments du contour qui pourraient être affectés pendant les travaux d'insufflation. Insufflation de l'isolant. Bouchage des trous. Nettoyage final.
Critère de métré de projet: Surface mesurée selon documentation graphique du Projet.
Critère de mesure de l'ouvrage: On mesurera la surface réellement exécutée selon les spécifications du Projet.

| Code | U | Désignation | Quantité | Prix | Montant |
|---|---|---|---|---|---|
| mt16lvi100a | kg | Flocons en laine de verre Insuver "ISOVER", non aptes comme support nutritif pour le développement de champignons ou de bactéries, densité 50 kg/m³, conductivité thermique 0,037 W/(mK), Euroclasse A1 de réaction au feu et capacité d'absorption d'eau à court terme <=1 kg/m², selon NF EN 14064-1, pour injection ou remplissage des chambres. (matériau) | 1.925 | 3.51 | 6.76 |
| mt09moe080a | kg | Mortier de ciment, couleur gris, composé de ciment, granulats sélectionnés et d'additifs, type GP CSIII W2 selon NF EN 998-1. (matériau) | 0.600 | 0.22 | 0.13 |
| mq08mpa010 | h | Machine à insuffler pour l'isolement de lames d'air. (matériel) | 0.115 | 9.46 | 1.09 |
| op00tal010 |  | Perceuse. | 1.000 | 0.00 | 0.00 |
| mo030 | h | Compagnon professionnel III/CP2 applicateur d'isolants en vrac ou en mousse. (main-d'œuvre) | 0.737 | 3.67 | 2.70 |
| mo068 | h | Ouvrier professionnel II/OP applicateur d'isolants en vrac ou en mousse. (main-d'œuvre) | 0.737 | 2.32 | 1.71 |
| % | % | Coûts directs complémentaires | 2 % | 12.39 | 0.25 |
|  |  | Coûts directs |  |  | 12.64 |
