# Réhabilitation énergétique d'une toiture terrasse inaccessible

- Propriété du fichier: CYPE INGENIEROS, S.A.
- Format: FIEBDC-3/2002
- Zone géographique: Gabon
- Coûts indirects: 3.00 %
- Frais généraux: 13.00 %
- Bénéfice: 6.00 %
- TVA: 18.00 %

## R Rénovation énergétique

### RT Toits

#### RTA Systèmes d'isolation par l'extérieur de toitures terrasses

**RTA010** m² Réhabilitation énergétique d'une toiture terrasse inaccessible, par incorporation d'un isolant thermo-acoustique par l'extérieur de la toiture, constitué de panneau rigide en laine de roche hydrofugée, Ixxo "ISOVER", selon NF EN 13162, revêtu sur une de ses faces par oxyasphalte et film en polypropylène thermofusible, de 40 mm d'épaisseur, fixé mécaniquement au support; couche de protection et imperméabilisation monocouche adhérée, via écran de bitume modifié avec un élastomère SBS, LBM(SBS)-50/G-FP, avec une autoprotection minérale.
Réhabilitation énergétique d'une toiture terrasse inaccessible, une fois le support assaini et réparé, par incorporation d'un isolant thermo-acoustique par l'extérieur de la toiture, constitué de panneau rigide en laine de roche hydrofugée, Ixxo "ISOVER", selon NF EN 13162, revêtu sur une de ses faces par oxyasphalte et film en polypropylène thermofusible, de 40 mm d'épaisseur, résistance thermique 1 m²K/W, conductivité thermique 0,039 W/(mK), fixé mécaniquement au support; couche de protection et imperméabilisation monocouche adhérée, via écran de bitume modifié avec un élastomère SBS, LBM(SBS)-50/G-FP, avec une armature de feutre de polyester renforcé et stabilisé de 150 g/m², avec une autoprotection minérale de couleur gris. Comprend l'implantation, les découpes, la résolution des ponts thermiques, les fixations et le nettoyage.
Inclut: Révision de la surface support dans laquelle est réalisée la fixation de l'isolant conformément aux exigences de la technique à utiliser. Découpe, ajustage et mise en place de l'isolant avec des fixations mécaniques. Nettoyage et préparation de la surface sur laquelle doit être appliquée l'imperméabilisation. Mise en place de l'imperméabilisation.
Critère de métré de projet: Surface mesurée selon documentation graphique du Projet.
Critère de mesure de l'ouvrage: On mesurera la surface réellement exécutée selon les spécifications du Projet.

| Code | U | Désignation | Quantité | Prix | Montant |
|---|---|---|---|---|---|
| mt16lri030m | m² | Panneau rigide en laine de roche hydrofugée, Ixxo "ISOVER", selon NF EN 13162, revêtu sur une de ses faces par oxyasphalte et film en polypropylène thermofusible, de 40 mm d'épaisseur, résistance thermique 1 m²K/W, conductivité thermique 0,039 W/(mK). (matériau) | 1.050 | 17.43 | 18.30 |
| mt16aaa020ag | U | Fixation mécanique pour panneaux isolants de laine minérale, placés directement sur la surface support. (matériau) | 5.000 | 0.27 | 1.35 |
| mt14lga010c | m² | Écran de bitume modifié avec un élastomère SBS, LBM(SBS)-50/G-FP, de 3,5 mm d'épaisseur, masse nominale 5 kg/m², avec une armature de feutre de polyester renforcé et stabilisé de 150 g/m², avec une autoprotection minérale de couleur gris. Selon NF EN 13707. (matériau) | 1.100 | 9.58 | 10.54 |
| mo054 | h | Compagnon professionnel III/CP2 poseur d'isolants rigides ou flexibles. (main-d'œuvre) | 0.123 | 3.80 | 0.47 |
| mo101 | h | Ouvrier professionnel II/OP poseur d'isolants rigides ou flexibles. (main-d'œuvre) | 0.123 | 2.32 | 0.29 |
| mo029 | h | Compagnon professionnel III/CP2 poseur de lames imperméabilisantes. (main-d'œuvre) | 0.098 | 3.67 | 0.36 |
| mo067 | h | Ouvrier professionnel II/OP poseur de lames imperméabilisantes. (main-d'œuvre) | 0.098 | 2.32 | 0.23 |
| % | % | Coûts directs complémentaires | 2 % | 31.54 | 0.63 |
|  |  | Coûts directs |  |  | 32.17 |
