# Système "ISOVER" d'isolation par l'intérieur de combles perdus sous toitures inclinées, matelas léger en laine de verre, IBR Nu "ISOVER", de 80 mm d'épaisseur

- Propriété du fichier: CYPE INGENIEROS, S.A.
- Format: FIEBDC-3/2002
- Zone géographique: Gabon
- Coûts indirects: 3.00 %
- Frais généraux: 13.00 %
- Bénéfice: 6.00 %
- TVA: 18.00 %

## R Rénovation énergétique

### RT Toits

#### RTB Systèmes d'isolation par l'intérieur de combles perdus sous toitures inclinées

**RTB010** m² Système "ISOVER" d'isolation par l'intérieur de combles perdus sous toitures inclinées, matelas léger en laine de verre, IBR Nu "ISOVER", de 80 mm d'épaisseur.
Fourniture et mise en place d'un système "ISOVER" d'isolation par l'intérieur sur combles perdus de toitures inclinées, matelas léger en laine de verre, IBR Nu "ISOVER", de 80 mm d'épaisseur, résistance thermique 1,75 m²K/W, conductivité thermique 0,044 W/(mK). Comprend les coupes et le nettoyage.
Inclut: Nettoyage du plancher. Coupe, ajustage et fixation de l'isolation.
Critère de métré de projet: Surface mesurée selon documentation graphique du Projet.
Critère de mesure de l'ouvrage: On mesurera la surface réellement exécutée selon les spécifications du Projet.

| Code | U | Désignation | Quantité | Prix | Montant |
|---|---|---|---|---|---|
| mt16lvi010acd | m² | Matelas léger en laine de verre, IBR Nu "ISOVER", de 80 mm d'épaisseur, résistance thermique 1,75 m²K/W, conductivité thermique 0,044 W/(mK), selon NF EN 13162. (matériau) | 1.100 | 3.65 | 4.02 |
| mt16aaa030 | m | Ruban auto-adhésif pour le scellage des joints. (matériau) | 1.000 | 0.41 | 0.41 |
| mo054 | h | Compagnon professionnel III/CP2 poseur d'isolants rigides ou flexibles. (main-d'œuvre) | 0.092 | 3.80 | 0.35 |
| mo101 | h | Ouvrier professionnel II/OP poseur d'isolants rigides ou flexibles. (main-d'œuvre) | 0.092 | 2.32 | 0.21 |
| % | % | Coûts directs complémentaires | 2 % | 4.99 | 0.10 |
|  |  | Coûts directs |  |  | 5.09 |
