# Réhabilitation énergétique d'un bâtiment par le remplacement de la chaudière ou du groupe thermique existant

- Propriété du fichier: CYPE INGENIEROS, S.A.
- Format: FIEBDC-3/2002
- Zone géographique: Gabon
- Coûts indirects: 3.00 %
- Frais généraux: 13.00 %
- Bénéfice: 6.00 %
- TVA: 16.00 %

## R Réhabilitation énergétique

### RT Énergie renouvelable

#### RTB Biomasse

**RTB030** U Réhabilitation énergétique d'un bâtiment par le remplacement de la chaudière ou du groupe thermique existant, de 30 kW de puissance calorifique, par chaudière pour la combustion de granulés, puissance nominale de 54 à 220 kW, modèle Biomatic 220 BioControl "HERZ", avec un système d'alimentation de granulés, pour une chaudière à biomasse de série Biomatic BioControl, composé d'extracteur pour granulés, formé de transporteur sans fin hélicoïdal, de 4 m de longueur, moteur d'actionnement de 0,55 kW, et 1 m de transporteur sans fin fermé hélicoïdal, avec tôle d'acier en "U", extracteur pour granulés, formé de transporteur sans fin hélicoïdal, de 4 m de longueur, moteur d'actionnement de 0,55 kW, et 1 m de transporteur sans fin fermé hélicoïdal, avec tôle d'acier en "U", 1 m d'élargissement de transporteur sans fin fermé hélicoïdal, avec tôle d'acier en "U" et conduit pour l'évacuation des produits de la combustion, qui relie la chaudière à la cheminée existante; démontage préalable de la chaudière ou du groupe thermique avec des moyens manuels et mécaniques et charge mécanique du matériau démonté dans le camion ou la benne.
Inclut: Déconnexion des réseaux de distribution et d'évacuation. Démontage de la chaudière et de ses composants. Obturation des conduites connectées à l'élément. Enlèvement et entassement du matériau démonté. Nettoyage des restes d'ouvrage. Charge mécanique du matériau démonté et des restes d'ouvrage dans le camion ou la benne. Implantation à l'aide d'un plan. Présentation des éléments. Montage de la chaudière et de ses accessoires. Implantation et exécution du tout-à-l'égout. Implantation des composants du système d'alimentation. Connexion des éléments du réseau. Mise en marche.

| Code | U | Désignation | Quantité | Prix | Montant |
|---|---|---|---|---|---|
| mt38cbh011gg | U | Chaudière pour la combustion de granulés, puissance nominale de 54 à 220 kW, modèle Biomatic 220 BioControl "HERZ", avec corps en acier soudé et testé à pression, de 1803x1066x1948 mm, isolation intérieure de 80 mm d'épaisseur, chambre de combustion avec système automatique de nettoyage du brûleur par plateau vibratoire, échangeur de chaleur à tubes verticaux avec mécanisme de nettoyage automatique, système de ramassage et d'extraction des cendres du module de combustion, système motorisé avec bande de récupération et réservoir de capacité 240 l, contrôle de la combustion par sonde Lambda intégrée, système de commande intégré BioControl 3000, pour le contrôle de l'accumulateur d'E.C.S. et du réservoir d'inertie. (matériau) | 1.000 | 54922.43 | 54922.43 |
| mt38cbh015f | U | Système de dépuration des gaz provenant de la combustion, avec isolation incorporée, formé de plusieurs cyclones axiaux connectés en parallèle, avec connexions antivibration, pour chaudière à biomasse Biomatic BioControl "HERZ". (matériau) | 1.000 | 7245.25 | 7245.25 |
| mt38cbh085q | U | Système d'élévation de la température de retour au-dessus de 55°C, composé de vanne de régulation et pompe de circulation modèle TOP S40/10, pour éviter les condensations et les dépositions de suie à l'intérieur de la chaudière, "HERZ". (matériau) | 1.000 | 2633.58 | 2633.58 |
| mt38cbh100i | U | Mise en fonctionnement et réalisation dans le maniement de chaudière à biomasse Biomatic BioControl "HERZ". (matériau) | 1.000 | 1124.80 | 1124.80 |
| mt38cbh051d | U | Extracteur pour granulés, formé de transporteur sans fin hélicoïdal, de 4 m de longueur, moteur d'actionnement de 0,55 kW, et 1 m de transporteur sans fin fermé hélicoïdal, avec tôle d'acier en "U", pour système d'alimentation de chaudière à biomasse Biomatic BioControl "HERZ". (matériau) | 1.000 | 6041.58 | 6041.58 |
| mt38cbh058b | m | Élargissement de transporteur sans fin fermé hélicoïdal, avec tôle d'acier en "U", pour système d'alimentation de chaudière à biomasse Biomatic BioControl "HERZ". (matériau) | 1.000 | 815.80 | 815.80 |
| mq04cag010a | h | Camion grue de jusqu'à 6 t. (matériel) | 1.362 | 37.53 | 51.12 |
| mo002 | h | Compagnon professionnel III/CP2 chauffagiste. (main-d'œuvre) | 56.813 | 4.55 | 258.50 |
| mo094 | h | Ouvrier professionnel II/OP chauffagiste. (main-d'œuvre) | 56.813 | 2.73 | 155.10 |
| mo104 | h | Ouvrier d'exécution I/OE1 construction. (main-d'œuvre) | 0.604 | 2.59 | 1.56 |
| % | % | Coûts directs complémentaires | 2 % | 73249.72 | 1464.99 |
|  |  | Coûts directs |  |  | 74714.71 |
