# Réhabilitation énergétique d'un bâtiment via la mise en place horizontalement sur la menuiserie extérieure ou le volet roulant

- Propriété du fichier: CYPE INGENIEROS, S.A.
- Format: FIEBDC-3/2002
- Zone géographique: Gabon
- Coûts indirects: 3.00 %
- Frais généraux: 13.00 %
- Bénéfice: 6.00 %
- TVA: 16.00 %

## R Réhabilitation énergétique

### RV Ventilation

#### RVM Systèmes de ventilation mécanique

**RVM010** U Réhabilitation énergétique d'un bâtiment via la mise en place horizontalement sur la menuiserie extérieure ou le volet roulant, d'aérateur d'admission, hygroréglable, en plastique couleur blanc RAL 9003, modèle EHA 6-45 "ALDES", débit maximum 12,5 l/s, de 420x50x35 mm, pour le système de ventilation mécanique contrôlée.
Inclut: Implantation. Fixation de l'aérateur au-dessus de la menuiserie.

| Code | U | Désignation | Quantité | Prix | Montant |
|---|---|---|---|---|---|
| mt20sva032ia | U | Aérateur d'admission, hygroréglable, en plastique couleur blanc RAL 9003, modèle EHA 6-45 "ALDES", débit maximum 12,5 l/s, de 420x50x35 mm, et senseur d'humidité en nylon, pour placer en position horizontale au-dessus de la charpente extérieure ou coffre de persienne en aluminium, en PVC ou en bois, sur laquelle seront réalisées deux ouvertures de 172x12 mm. (matériau) | 1.000 | 37.77 | 37.77 |
| mo009 | h | Compagnon professionnel III/CP2 monteur. (main-d'œuvre) | 0.181 | 4.55 | 0.82 |
| mo075 | h | Ouvrier professionnel II/OP monteur. (main-d'œuvre) | 0.181 | 2.73 | 0.49 |
| % | % | Coûts directs complémentaires | 2 % | 39.08 | 0.78 |
|  |  | Coûts directs |  |  | 39.86 |
