# Réhabilitation énergétique d'un bâtiment via la mise en place dans la partie inférieure de la porte intérieure

- Propriété du fichier: CYPE INGENIEROS, S.A.
- Format: FIEBDC-3/2002
- Zone géographique: Gabon
- Coûts indirects: 3.00 %
- Frais généraux: 13.00 %
- Bénéfice: 6.00 %
- TVA: 16.00 %

## R Réhabilitation énergétique

### RV Ventilation

#### RVM Systèmes de ventilation mécanique

**RVM020** U Réhabilitation énergétique d'un bâtiment via la mise en place dans la partie inférieure de la porte intérieure, de grille pour la circulation d'air, débit maximum 35 l/s, de 200x100 mm, pour le système de ventilation mécanique contrôlée.
Inclut: Implantation. Fixation de la grille dans le vantail de la porte intérieure.

| Code | U | Désignation | Quantité | Prix | Montant |
|---|---|---|---|---|---|
| mt20svg060a | U | Grille pour la circulation d'air en aluminium laqué de couleur à choisir sur la carte RAL, avec cadre télescopique et ailes en forme de "V", débit maximum 35 l/s, de 200x100 mm, pour placer dans la partie inférieure de la porte intérieure, de 30 à 55 mm d'épaisseur, fixée par des vis. (matériau) | 1.000 | 18.59 | 18.59 |
| mo009 | h | Compagnon professionnel III/CP2 monteur. (main-d'œuvre) | 0.363 | 4.55 | 1.65 |
| mo075 | h | Ouvrier professionnel II/OP monteur. (main-d'œuvre) | 0.363 | 2.73 | 0.99 |
| % | % | Coûts directs complémentaires | 2 % | 21.23 | 0.42 |
|  |  | Coûts directs |  |  | 21.65 |
