# Chasse d'eau encastrée pour WC de sol

- Propriété du fichier: CYPE INGENIEROS, S.A.
- Format: FIEBDC-3/2002
- Zone géographique: Gabon
- Devise: XAF
- Coûts indirects: 3.00 %
- Frais généraux: 13.00 %
- Bénéfice: 6.00 %
- TVA: 18.00 %

## T Équipements techniques

### TB Équipements sanitaires

#### TBW WC et urinoirs

**TBW100** U Chasse d'eau encastrée pour WC de sol.
Chasse d'eau légère à encastrer dans un mur en maçonnerie et bouton-poussoir mécanique à double actionnement. Installation encastrée dans un mur en maçonnerie.
Inclut: Implantation. Mise en place et fixation de la chasse d'eau. Connexion au réseau d'eau froide. Montage des accessoires et des compléments. Contrôle de son bon fonctionnement.
Critère pour le métré: Nombre d'unités prévues, selon documentation graphique du Projet.
Critère pour le mémoire: On mesurera le nombre d'unités réellement mises en place selon les spécifications du Projet.

| Code | U | Désignation | Quantité | Prix | Montant |
|---|---|---|---|---|---|
| mt30ips025c | U | Chasse d'eau légère à encastrer dans un mur en maçonnerie, avec ancrages, vanne de régulation de 1/2" prémontée, mécanisme de rinçage de 3/6 litres et éléments de connexion à l'alimentation et à l'évacuation, pour WC sur pied. (matériau) | 1.000 | 194564.50 | 194564.50 |
| mt30ips030a | U | Bouton-poussoir mécanique à double actionnement, avec enjoliveur, pour chasse d'eau encastrée. (matériau) | 1.000 | 27597.80 | 27597.80 |
| op00tal010 |  | Perceuse. | 1.000 | 0.00 | 0.00 |
| op00ato010 |  | Tournevis. | 1.000 | 0.00 | 0.00 |
| mo008 | h | Compagnon professionnel III/CP2 plombier. (main-d'œuvre) | 1.269 | 4266.11 | 5413.69 |
| % | % | Frais de chantier des unités d'ouvrage | 2 % | 227575.99 | 4551.52 |
|  |  | Coûts directs |  |  | 232127.51 |
