# Luminaire suspendu

- Propriété du fichier: CYPE INGENIEROS, S.A.
- Format: FIEBDC-3/2002
- Zone géographique: Gabon
- Devise: XAF
- Coûts indirects: 3.00 %
- Frais généraux: 13.00 %
- Bénéfice: 6.00 %
- TVA: 18.00 %

## T Équipements techniques

### TE Éclairage

#### TEI Équipements intérieurs

**TEI120** U Luminaire suspendu.
Luminaire linéaire, de 1186x85x85 mm, pour 2 lampes fluorescentes T5 de 54 W, avec corps de luminaire constitué de profilés en aluminium extrudé, finition thermo-émaillée de couleur grise RAL 9006; caches finaux; diffuseur opalin à transmittance élevée; réflecteur intérieur finition thermo-émaillée, de couleur blanche; protection IP20. Comprend les lampes.
Inclut: Implantation. Montage, connexion et contrôle de son bon fonctionnement.
Critère pour le métré: Nombre d'unités prévues, selon documentation graphique du Projet.
Critère pour le mémoire: On mesurera le nombre d'unités réellement exécutées selon les spécifications du Projet.

| Code | U | Désignation | Quantité | Prix | Montant |
|---|---|---|---|---|---|
| mt34ode470qe | U | Luminaire linéaire, de 1186x85x85 mm, pour 2 lampes fluorescentes T5 de 54 W, avec corps de luminaire constitué de profilés en aluminium extrudé, finition thermo-émaillée de couleur grise RAL 9006; caches finaux; diffuseur opalin à transmittance élevée; réflecteur intérieur finition thermo-émaillée, de couleur blanche; protection IP20. (matériau) | 1.000 | 152583.65 | 152583.65 |
| mt34tuf010g | U | Tube fluorescent T5 de 54 W. (matériau) | 2.000 | 5351.25 | 10702.50 |
| mo003 | h | Compagnon professionnel III/CP2 électricien. (main-d'œuvre) | 0.241 | 3412.24 | 822.35 |
| mo102 | h | Ouvrier professionnel II/OP électricien. (main-d'œuvre) | 0.241 | 2123.32 | 511.72 |
| % | % | Frais de chantier des unités d'ouvrage | 2 % | 164620.22 | 3292.40 |
|  |  | Coûts directs |  |  | 167912.62 |
