# Luminaire suspendu

- Propriété du fichier: CYPE INGENIEROS, S.A.
- Format: FIEBDC-3/2002
- Zone géographique: Gabon
- Devise: XAF
- Coûts indirects: 3.00 %
- Frais généraux: 13.00 %
- Bénéfice: 6.00 %
- TVA: 18.00 %

## T Équipements techniques

### TE Éclairage

#### TEI Équipements intérieurs

**TEI120** U Luminaire suspendu.
Luminaire suspendu, de 300 mm de diamètre, pour 1 lampe fluorescente TC-TELI de 32 W, avec corps de luminaire en acier inoxydable, câble de suspension flexible de 2 m de longueur, diffuseur en verre soufflé opalin lisse mat, ballast électronique et isolation classe F. Comprend les lampes.
Inclut: Implantation. Montage, connexion et contrôle de son bon fonctionnement.
Critère pour le métré: Nombre d'unités prévues, selon documentation graphique du Projet.
Critère pour le mémoire: On mesurera le nombre d'unités réellement exécutées selon les spécifications du Projet.

| Code | U | Désignation | Quantité | Prix | Montant |
|---|---|---|---|---|---|
| mt34lim050a | U | Luminaire suspendu, de 300 mm de diamètre, pour 1 lampe fluorescente TC-TELI de 32 W, avec corps de luminaire en acier inoxydable, câble de suspension flexible de 2 m de longueur, diffuseur en verre soufflé opalin lisse mat, ballast électronique et isolation classe F. (matériau) | 1.000 | 274929.51 | 274929.51 |
| mt34tuf020z | U | Lampe fluorescente compacte TC-TELI de 32 W. (matériau) | 1.000 | 7445.22 | 7445.22 |
| mo003 | h | Compagnon professionnel III/CP2 électricien. (main-d'œuvre) | 0.241 | 3412.24 | 822.35 |
| mo102 | h | Ouvrier professionnel II/OP électricien. (main-d'œuvre) | 0.241 | 2123.32 | 511.72 |
| % | % | Frais de chantier des unités d'ouvrage | 2 % | 283708.80 | 5674.18 |
|  |  | Coûts directs |  |  | 289382.98 |
