# Démontage d'une installation audiovisuelle

- Propriété du fichier: CYPE INGENIEROS, S.A.
- Format: FIEBDC-3/2002
- Zone géographique: Gabon
- Devise: XAF
- Coûts indirects: 3.00 %
- Frais généraux: 13.00 %
- Bénéfice: 6.00 %
- TVA: 18.00 %

## T Équipements techniques

### TL Installations électriques

#### TLD Dépose

**TLD190** U Démontage d'une installation audiovisuelle.
Démontage d'un réseau d'installation audiovisuel fixée en surface, dans logement individuel de 90 m² de surface construite; avec des moyens manuels, et chargement manuel dans le camion ou la benne.
Critère d'évaluation économique: Le prix comprend le retrait du câblage superficiel et le démontage de l'appareillage électrique, des cadres et des accessoires en saillie.
Inclut: Démontage de l'élément. Retrait et stockage du matériau démonté. Nettoyage des restes d'ouvrage. Chargement manuel du matériau démonté et des restes d'ouvrage dans le camion ou la benne.
Critère pour le métré: Nombre d'unités prévues, selon documentation graphique du Projet.
Critère pour le mémoire: On mesurera le nombre d'unités réellement démontées selon les spécifications du Projet.

| Code | U | Désignation | Quantité | Prix | Montant |
|---|---|---|---|---|---|
| mo112 | h | Ouvrier d'exécution I/OE2 construction. (main-d'œuvre) | 0.976 | 2603.16 | 2540.68 |
| mo113 | h | Ouvrier d'exécution I/OE1 construction. (main-d'œuvre) | 1.974 | 2561.25 | 5055.91 |
| % | % | Frais de chantier des unités d'ouvrage | 2 % | 7596.59 | 151.93 |
|  |  | Coûts directs |  |  | 7748.52 |
