# Boîte de sélection de flux réfrigérant

- Propriété du fichier: CYPE INGENIEROS, S.A.
- Format: FIEBDC-3/2002
- Zone géographique: Gabon
- Devise: XAF
- Coûts indirects: 3.00 %
- Frais généraux: 13.00 %
- Bénéfice: 6.00 %
- TVA: 18.00 %

## T Équipements techniques

### TV Climatisation et ventilation

#### TVB Système Toshiba à débit de réfrigérant variable

**TVB090** U Boîte de sélection de flux réfrigérant, système VRF avec récupération de chaleur, pour gaz R-410A, pour un maximum de 8 unités intérieures, modèle RBM-Y1803FE "TOSHIBA", avec une capacité maximum d'unités intérieures connectées en aval de 11,2 à 17,9 kW, alimentation monophasée (230V/50Hz), de 190x250x160 mm, 5 kg.
Boîte de sélection de flux réfrigérant, système VRF avec récupération de chaleur, pour gaz R-410A, pour un maximum de 8 unités intérieures, modèle RBM-Y1803FE "TOSHIBA", avec une capacité maximum d'unités intérieures connectées en aval de 11,2 à 17,9 kW, alimentation monophasée (230V/50Hz), de 190x250x160 mm, 5 kg.
Inclut: Implantation. Mise en place et fixation. Connexion aux lignes frigorifiques. Connexion au réseau électrique. Connexion au réseau de tout à l'égout.
Critère de métré de projet: Nombre d'unités prévues, selon documentation graphique du Projet.
Critère de mesure de l'ouvrage: On mesurera le nombre d'unités réellement exécutées selon les spécifications du Projet.
Critère d'évaluation économique: Le prix ne comprend ni la canalisation ni le câblage électrique d'alimentation.

| Code | U | Désignation | Quantité | Prix | Montant |
|---|---|---|---|---|---|
| mt42tsb500n | U | Boîte de sélection de flux réfrigérant, système VRF avec récupération de chaleur, pour gaz R-410A, pour un maximum de 8 unités intérieures, modèle RBM-Y1803FE "TOSHIBA", avec une capacité maximum d'unités intérieures connectées en aval de 11,2 à 17,9 kW, alimentation monophasée (230V/50Hz), de 190x250x160 mm, 5 kg. (matériau) | 1.000 | 1105746.05 | 1105746.05 |
| mo005 | h | Compagnon professionnel III/CP2 installateur de climatisation. (main-d'œuvre) | 0.610 | 2920.73 | 1781.65 |
| mo104 | h | Ouvrier professionnel II/OP installateur de climatisation. (main-d'œuvre) | 0.610 | 1805.40 | 1101.29 |
| % | % | Frais de chantier des unités d'ouvrage | 2 % | 1108628.99 | 22172.58 |
|  |  | Coûts directs |  |  | 1130801.57 |
