# Aspirateur hybride

- Propriété du fichier: CYPE INGENIEROS, S.A.
- Format: FIEBDC-3/2002
- Zone géographique: Gabon
- Devise: XAF
- Coûts indirects: 3.00 %
- Frais généraux: 13.00 %
- Bénéfice: 6.00 %
- TVA: 18.00 %

## T Équipements techniques

### TV Climatisation et ventilation

#### TVH Ventilation hybride pour logements

**TVH010** U Aspirateur hybride.
Extracteur statique mécanique, de 153 mm de diamètre et 415 mm de hauteur, de 250 m³/h de débit maximum, 137 W de puissance maximum avec moteur d'alimentation monophasée (230V/50Hz) et 900 tr/min de vitesse maximale; installation à l'extrémité extérieure du conduit d'extraction (bouche d'expulsion), dans logement individuel. Comprend le matériau de fixation.
Inclut: Implantation. Mise en place et fixation. Connexion et contrôle de son bon fonctionnement.
Critère pour le métré: Nombre d'unités prévues, selon documentation graphique du Projet.
Critère pour le mémoire: On mesurera le nombre d'unités réellement exécutées selon les spécifications du Projet.

| Code | U | Désignation | Quantité | Prix | Montant |
|---|---|---|---|---|---|
| mt42svi020a | U | Extracteur statique mécanique, de 153 mm de diamètre et 415 mm de hauteur, de 250 m³/h de débit maximum, 137 W de puissance maximum avec moteur d'alimentation monophasée (230V/50Hz) et 900 tr/min de vitesse maximale. (matériau) | 1.000 | 712664.05 | 712664.05 |
| mt42sva300 | U | Éléments de fixation pour conduits de ventilation. (matériau) | 1.000 | 2352.71 | 2352.71 |
| mo011 | h | Compagnon professionnel III/CP2 monteur. (main-d'œuvre) | 0.242 | 4266.11 | 1032.40 |
| mo080 | h | Ouvrier professionnel II/OP monteur. (main-d'œuvre) | 0.242 | 2661.82 | 644.16 |
| % | % | Frais de chantier des unités d'ouvrage | 2 % | 716693.32 | 14333.87 |
|  |  | Coûts directs |  |  | 731027.19 |
