# Équipement air-eau, pompe à chaleur aérothermique, pour chauffage

- Propriété du fichier: CYPE INGENIEROS, S.A.
- Format: FIEBDC-3/2002
- Zone géographique: Gabon
- Devise: XAF
- Coûts indirects: 3.00 %
- Frais généraux: 13.00 %
- Bénéfice: 6.00 %
- TVA: 18.00 %

## T Équipements techniques

### TV Climatisation et ventilation

#### TVP PAC et roof-top

**TVP120** U Équipement air-eau, pompe à chaleur aérothermique, pour chauffage.
Équipement air-eau pompe à chaleur aérothermique, pour chauffage, constitué d'unité extérieure pompe à chaleur, pour gaz R-410A, avec compresseur scroll, alimentation monophasée (230V/50Hz), puissance calorifique 11 kW, COP 3,08 et consommation électrique 3,57 kW, avec température de bulbe sec de l'air extérieur 7°C et température de sortie de l'eau de l'unité intérieure 65°C, puissance calorifique 11 kW, COP 4,22 et consommation électrique 2,61 kW, avec température de bulbe sec de l'air extérieur 7°C et température de sortie de l'eau de l'unité intérieure 35°C, puissance calorifique 11 kW, COP 2,5 et consommation électrique 4,4 kW, avec température de bulbe sec de l'air extérieur 7°C et température de sortie de l'eau de l'unité intérieure 80°C, puissance sonore 68 dBA, pression sonore 52 dBA, dimensions 1345x900x320 mm, poids 120 kg, diamètre de connexion du tuyau de gaz 5/8", diamètre de connexion du tuyau de liquide 3/8", intervalle de fonctionnement de température de l'air extérieur en chauffage de -20 à 20°C, intervalle de fonctionnement de température de l'air extérieur en production d'E.C.S., en combinaison avec unité intérieure, de -20 à 35°C, classe d'efficacité énergétique en chauffage A+, unité intérieure, pour gaz R-410A et R-134a, dimensions 705x600x695 mm, pression sonore en mode normal/silencieux: 43/40 dBA, poids 144 kg, intervalle de température de sortie d'eau pour chauffage depuis 25 jusqu'à 80°C, intervalle de température de sortie d'eau pour production d'E.C.S. depuis 45 jusqu'à 75°C. Totalement montée, connectée et mise en marche par l'entreprise installatrice pour le contrôle de son bon fonctionnement.
Critère d'évaluation économique: Le prix ne comprend pas les éléments antivibratoires de sol.
Inclut: Implantation de l'unité. Mise en place et fixation de l'unité et de ses accessoires. Connecté aux réseaux de conduction d'eau, électrique et de récupération des condensats. Mise en marche.
Critère pour le métré: Nombre d'unités prévues, selon documentation graphique du Projet.
Critère pour le mémoire: On mesurera le nombre d'unités réellement exécutées selon les spécifications du Projet.

| Code | U | Désignation | Quantité | Prix | Montant |
|---|---|---|---|---|---|
| mt42dai353a | U | Unité extérieure pompe à chaleur, pour gaz R-410A, avec compresseur scroll, alimentation monophasée (230V/50Hz), puissance calorifique 11 kW, COP 3,08 et consommation électrique 3,57 kW, avec température de bulbe sec de l'air extérieur 7°C et température de sortie de l'eau de l'unité intérieure 65°C, puissance calorifique 11 kW, COP 4,22 et consommation électrique 2,61 kW, avec température de bulbe sec de l'air extérieur 7°C et température de sortie de l'eau de l'unité intérieure 35°C, puissance calorifique 11 kW, COP 2,5 et consommation électrique 4,4 kW, avec température de bulbe sec de l'air extérieur 7°C et température de sortie de l'eau de l'unité intérieure 80°C, puissance sonore 68 dBA, pression sonore 52 dBA, dimensions 1345x900x320 mm, poids 120 kg, diamètre de connexion du tuyau de gaz 5/8", diamètre de connexion du tuyau de liquide 3/8", intervalle de fonctionnement de température de l'air extérieur en chauffage de -20 à 20°C, intervalle de fonctionnement de température de l'air extérieur en production d'E.C.S., en combinaison avec unité intérieure, de -20 à 35°C, classe d'efficacité énergétique en chauffage A+. (matériau) | 1.000 | 4301052.56 | 4301052.56 |
| mt42dai361a | U | Unité intérieure, pour gaz R-410A et R-134a, dimensions 705x600x695 mm, pression sonore en mode normal/silencieux: 43/40 dBA, poids 144 kg, intervalle de température de sortie d'eau pour chauffage depuis 25 jusqu'à 80°C, intervalle de température de sortie d'eau pour production d'E.C.S. depuis 45 jusqu'à 75°C. (matériau) | 1.000 | 4697943.43 | 4697943.43 |
| mt37sve010e | U | Vanne à sphère en laiton nickelé à visser de 1 1/4". (matériau) | 2.000 | 14472.46 | 28944.92 |
| mo005 | h | Compagnon professionnel III/CP2 installateur de climatisation. (main-d'œuvre) | 3.782 | 4266.11 | 16134.43 |
| mo104 | h | Ouvrier professionnel II/OP installateur de climatisation. (main-d'œuvre) | 3.782 | 2656.75 | 10047.83 |
| % | % | Frais de chantier des unités d'ouvrage | 2 % | 9054123.17 | 181082.46 |
|  |  | Coûts directs |  |  | 9235205.63 |
