# Regard de passage, en béton massif "in situ", de dimensions intérieures 60x60x60 cm, avec cadre et couvercle en fonte, en incluant l'excavation mécanique et le remblayage de l'arrière

- Propriété du fichier: CYPE INGENIEROS, S.A.
- Format: FIEBDC-3/2002
- Zone géographique: Gabon
- Coûts indirects: 3.00 %
- Frais généraux: 13.00 %
- Bénéfice: 6.00 %
- TVA: 18.00 %

**AAB010** U Regard de passage, en béton massif "in situ", de dimensions intérieures 60x60x60 cm, avec cadre et couvercle en fonte, en incluant l'excavation mécanique et le remblayage de l'arrière.
Réalisation de regard de passage enterré, en béton massif "in situ" BCN: CPJ-CEM II/A 32,5 ES - TP - B 35 - 15/25 - E: 5b - NA - P 18-305, de dimensions intérieures 60x60x60 cm, sur dallage en béton massif de 15 cm d'épaisseur, réalisation d'une pente minimale de 1,00% pour l'évacuation des eaux résiduelles et 0,50% pour l'évacuation des eaux pluviales, avec le même type de béton, fermée supérieurement avec cadre et couvercle en fonte classe B-125 selon NF EN 124. Comprend moule réutilisable en tôle amortissable en 20 utilisations, pièces en PVC pour unions, coupées longitudinalement, utilisées pour réaliser les raccords correspondants et convenablement tassées avec le béton dans le fond du regard, excavation mécanique et remblayage de l'arrière avec un matériau granulaire, les connexions des conduites et les arrêts. Totalement monté, connecté et testé.
Inclut: Implantation du regard. Excavation avec des moyens mécaniques. Suppression des terres lâches du fond de l'excavation. Coulage et compactage du béton pour la réalisation du dallage. Mise en place du moule réutilisable. Coulage et compactage du béton pour former le regard. Retrait du moule. Raccord des collecteurs au regard. Bétonnage d'une forme de pentes et mise en place des pièces en PVC dans le fond du coffrage. Mise en place du couvercle et des accessoires. Remblayage de l'arrière. Suppression des restes, nettoyage final et retrait des décombres. Charge des décombres dans le camion ou la benne.
Critère de métré de projet: Nombre d'unités prévues, selon documentation graphique du Projet.
Critère de mesure de l'ouvrage: On mesurera le nombre d'unités réellement exécutées selon les spécifications du Projet.

| Code | U | Désignation | Quantité | Prix | Montant |
|---|---|---|---|---|---|
| mt10hmf040tjnf | m³ | Béton non armé prêt à l'emploi BCN: CPJ-CEM II/A 32,5 ES - TP - B 35 - 15/25 - E: 5b - NA - P 18-305. (matériau) | 0.349 | 141.62 | 49.43 |
| mt11var110 | U | Ensemble de pièces en PVC pour réaliser les cours correspondants dans le fond du regard de branchement. (matériau) | 1.000 | 7.85 | 7.85 |
| mt08epr030c | U | Moule réutilisable pour la réalisation de regards de section carrée de 60x60x60 cm, de tôle métallique, y compris accessoires de montage. (matériau) | 0.050 | 389.05 | 19.45 |
| mt11tfa010c | U | Cadre et tampon en fonte, 60x60 cm, pour regard à tampon amovible, classe B-125 selon NF EN 124. (matériau) | 1.000 | 73.40 | 73.40 |
| mt01arr010a | t | Grave de carrière, de 19 à 25 mm de diamètre. (matériau) | 0.581 | 6.85 | 3.98 |
| mq01ret020b | h | Rétro chargeuse sur pneus, de 70 kW. (matériel) | 0.094 | 27.10 | 2.55 |
| mo020 | h | Compagnon professionnel III/CP2 construction. (main-d'œuvre) | 1.415 | 3.64 | 5.15 |
| mo113 | h | Ouvrier d'exécution I/OE1 construction. (main-d'œuvre) | 1.070 | 2.21 | 2.36 |
| % | % | Coûts directs complémentaires | 2 % | 164.17 | 3.28 |
|  |  | Coûts directs |  |  | 167.45 |
