# Regard au pied de la descente, en béton massif "in situ", de dimensions intérieures 40x40x50 cm, avec cadre et couvercle en fonte

- Propriété du fichier: CYPE INGENIEROS, S.A.
- Format: FIEBDC-3/2002
- Zone géographique: Gabon
- Coûts indirects: 3.00 %
- Frais généraux: 13.00 %
- Bénéfice: 6.00 %
- TVA: 18.00 %

**AAB010** U Regard au pied de la descente, en béton massif "in situ", de dimensions intérieures 40x40x50 cm, avec cadre et couvercle en fonte.
Réalisation de regard au pied de la descente enterré, en béton massif "in situ" BCN: CPJ-CEM II/A 32,5 ES - TP - B 35 - 15/25 - E: 5b - NA - P 18-305, de dimensions intérieures 40x40x50 cm, sur dallage en béton massif de 15 cm d'épaisseur, réalisation d'une pente minimale de 1,00% pour l'évacuation des eaux résiduelles et 0,50% pour l'évacuation des eaux pluviales, avec le même type de béton, avec un coude en PVC de 45° placé dans un dé de béton, pour éviter le coup de la descente dans la pente du dallage, fermée supérieurement avec cadre et couvercle en fonte classe B-125 selon NF EN 124. Comprend moule réutilisable en tôle amortissable en 20 utilisations, les connexions des conduites et les arrêts. Totalement monté, connecté et testé sans inclure l'excavation ni le remblayage de l'arrière.
Inclut: Implantation du regard. Suppression des terres lâches du fond de l'excavation. Coulage et compactage du béton pour la réalisation du dallage. Mise en place du moule réutilisable. Coulage et compactage du béton pour former le regard. Retrait du moule. Raccord des collecteurs au regard. Bétonnage d'une forme de pentes et mise en place du coude en PVC dans le dé de béton. Mise en place du couvercle et des accessoires. Suppression des restes, nettoyage final et retrait des décombres. Charge des décombres dans le camion ou la benne.
Critère de métré de projet: Nombre d'unités prévues, selon documentation graphique du Projet.
Critère de mesure de l'ouvrage: On mesurera le nombre d'unités réellement exécutées selon les spécifications du Projet.

| Code | U | Désignation | Quantité | Prix | Montant |
|---|---|---|---|---|---|
| mt10hmf040tjnf | m³ | Béton non armé prêt à l'emploi BCN: CPJ-CEM II/A 32,5 ES - TP - B 35 - 15/25 - E: 5b - NA - P 18-305. (matériau) | 0.223 | 141.62 | 31.58 |
| mt11ppl030a | U | Coude 87°30' en PVC lisse, D=125 mm. (matériau) | 1.000 | 9.30 | 9.30 |
| mt08epr030a | U | Moule réutilisable pour la réalisation de regards de section carrée de 40x40x50 cm, de tôle métallique, y compris accessoires de montage. (matériau) | 0.050 | 193.28 | 9.66 |
| mt11tfa010a | U | Cadre et tampon en fonte, 40x40 cm, pour regard à tampon amovible, classe B-125 selon NF EN 124. (matériau) | 1.000 | 27.69 | 27.69 |
| mo020 | h | Compagnon professionnel III/CP2 construction. (main-d'œuvre) | 1.339 | 3.64 | 4.87 |
| mo113 | h | Ouvrier d'exécution I/OE1 construction. (main-d'œuvre) | 0.962 | 2.21 | 2.13 |
| % | % | Coûts directs complémentaires | 2 % | 85.23 | 1.70 |
|  |  | Coûts directs |  |  | 86.93 |
