# Regard de passage, en PVC, avec un corps de Ø 315 mm, trois entrées (deux de Ø 160 mm et une de Ø 200 mm) et une sortie de Ø 200 mm, sur dallage en béton massif

- Propriété du fichier: CYPE INGENIEROS, S.A.
- Format: FIEBDC-3/2002
- Zone géographique: Gabon
- Coûts indirects: 3.00 %
- Frais généraux: 13.00 %
- Bénéfice: 6.00 %
- TVA: 18.00 %

**AAB020** U Regard de passage, en PVC, avec un corps de Ø 315 mm, trois entrées (deux de Ø 160 mm et une de Ø 200 mm) et une sortie de Ø 200 mm, sur dallage en béton massif.
Fourniture et montage de regard de passage enterré, en PVC, avec un corps de Ø 315 mm, trois entrées (deux de Ø 160 mm et une de Ø 200 mm) et une sortie de Ø 200 mm, sur dallage en béton massif BCN: CPJ-CEM II/A 32,5 - TP - B 20 - 15/25 - E: 1 - NA - P 18-305 de 15 cm d'épaisseur, avec couvercle préfabriquée en PVC et fermeture hermétique au passage des odeurs méphitiques. Comprend les connexions des conduites et les arrêts. Totalement monté, connecté et testé sans inclure l'excavation ni le remblayage de l'arrière.
Inclut: Implantation du regard. Suppression des terres lâches du fond de l'excavation. Coulage et compactage du béton pour la réalisation du dallage. Colocación de la arqueta prefabricada. Raccord des collecteurs au regard. Mise en place du couvercle et des accessoires. Suppression des restes, nettoyage final et retrait des décombres. Charge des décombres dans le camion ou la benne.
Critère de métré de projet: Nombre d'unités prévues, selon documentation graphique du Projet.
Critère de mesure de l'ouvrage: On mesurera le nombre d'unités réellement exécutées selon les spécifications du Projet.

| Code | U | Désignation | Quantité | Prix | Montant |
|---|---|---|---|---|---|
| mt10hmf040qaed | m³ | Béton non armé prêt à l'emploi BCN: CPJ-CEM II/A 32,5 - TP - B 20 - 15/25 - E: 1 - NA - P 18-305. (matériau) | 0.057 | 101.65 | 5.79 |
| mt11avg010b | U | Système modulaire d'éléments en PVC, pour réaliser un regard de branchement, avec un corps de Ø 315 mm, trois entrées (deux de Ø 160 mm et une de Ø 200 mm) et une sortie de Ø 200 mm. (matériau) | 1.000 | 231.69 | 231.69 |
| mo020 | h | Compagnon professionnel III/CP2 construction. (main-d'œuvre) | 0.637 | 3.64 | 2.32 |
| mo113 | h | Ouvrier d'exécution I/OE1 construction. (main-d'œuvre) | 0.472 | 2.21 | 1.04 |
| % | % | Coûts directs complémentaires | 2 % | 240.84 | 4.82 |
|  |  | Coûts directs |  |  | 245.66 |
