# Regard au pied de la descente, préfabriqué en béton, de dimensions intérieures 60x60x60 cm, sur dallage en béton massif

- Propriété du fichier: CYPE INGENIEROS, S.A.
- Format: FIEBDC-3/2002
- Zone géographique: Gabon
- Coûts indirects: 3.00 %
- Frais généraux: 13.00 %
- Bénéfice: 6.00 %
- TVA: 18.00 %

**AAB020** U Regard au pied de la descente, préfabriqué en béton, de dimensions intérieures 60x60x60 cm, sur dallage en béton massif.
Fourniture et montage de regard au pied de la descente enterré, préfabriqué en béton, de dimensions intérieures 60x60x60 cm, sur dallage en béton massif BCN: CPJ-CEM II/A 32,5 - TP - B 20 - 15/25 - E: 1 - NA - P 18-305 de 15 cm d'épaisseur, avec un coude en PVC de 87°30', avec cadre et tampon préfabriqués en béton armé et fermeture hermétique au passage des odeurs méphitiques. Comprend les connexions des conduites et les arrêts. Totalement monté, connecté et testé sans inclure l'excavation ni le remblayage de l'arrière.
Inclut: Implantation du regard. Suppression des terres lâches du fond de l'excavation. Coulage et compactage du béton pour la réalisation du dallage. Colocación de la arqueta prefabricada. Réalisation de trous pour la connexion des tubes. Raccord des collecteurs au regard. Mise en place du couvercle et des accessoires. Suppression des restes, nettoyage final et retrait des décombres. Charge des décombres dans le camion ou la benne.
Critère de métré de projet: Nombre d'unités prévues, selon documentation graphique du Projet.
Critère de mesure de l'ouvrage: On mesurera le nombre d'unités réellement exécutées selon les spécifications du Projet.

| Code | U | Désignation | Quantité | Prix | Montant |
|---|---|---|---|---|---|
| mt10hmf040qaed | m³ | Béton non armé prêt à l'emploi BCN: CPJ-CEM II/A 32,5 - TP - B 20 - 15/25 - E: 1 - NA - P 18-305. (matériau) | 0.147 | 101.65 | 14.94 |
| mt11arh010d | U | Regard avec fond, à tampon amovible, préfabriqué en béton fck=25 MPa, de 60x60x60 cm de mesures intérieures, pour assainissement. (matériau) | 1.000 | 101.55 | 101.55 |
| mt11ppl030a | U | Coude 87°30' en PVC lisse, D=125 mm. (matériau) | 1.000 | 9.30 | 9.30 |
| mt11arh020d | U | Cadre et tampon préfabriqués en béton armé fck=25 MPa, pour des regards d'assainissement de 60x60 cm, épaisseur du tampon 6 cm. (matériau) | 1.000 | 40.63 | 40.63 |
| mo020 | h | Compagnon professionnel III/CP2 construction. (main-d'œuvre) | 0.918 | 3.64 | 3.34 |
| mo113 | h | Ouvrier d'exécution I/OE1 construction. (main-d'œuvre) | 0.668 | 2.21 | 1.48 |
| % | % | Coûts directs complémentaires | 2 % | 171.24 | 3.42 |
|  |  | Coûts directs |  |  | 174.66 |
