# Regard au pied de la descente, en polypropylène, de dimensions intérieures 30x30x30 cm, sur dallage en béton massif, en incluant l'excavation mécanique et le remblayage de l'arrière

- Propriété du fichier: CYPE INGENIEROS, S.A.
- Format: FIEBDC-3/2002
- Zone géographique: Gabon
- Coûts indirects: 3.00 %
- Frais généraux: 13.00 %
- Bénéfice: 6.00 %
- TVA: 18.00 %

**AAB020** U Regard au pied de la descente, en polypropylène, de dimensions intérieures 30x30x30 cm, sur dallage en béton massif, en incluant l'excavation mécanique et le remblayage de l'arrière.
Fourniture et montage de regard au pied de la descente enterré, en polypropylène, de dimensions intérieures 30x30x30 cm, sur dallage en béton massif BCN: CPJ-CEM II/A 32,5 - TP - B 20 - 15/25 - E: 1 - NA - P 18-305 de 15 cm d'épaisseur, avec un coude en PVC de 87°30', avec couvercle préfabriquée de polypropylène avec fermeture hermétique au passage des odeurs méphitiques. Comprend excavation mécanique et remblayage de l'arrière avec un matériau granulaire, les connexions des conduites et les arrêts. Totalement monté, connecté et testé.
Inclut: Implantation du regard. Excavation avec des moyens mécaniques. Suppression des terres lâches du fond de l'excavation. Coulage et compactage du béton pour la réalisation du dallage. Colocación de la arqueta prefabricada. Réalisation de trous pour la connexion des tubes. Raccord des collecteurs au regard. Mise en place du couvercle et des accessoires. Remblayage de l'arrière. Suppression des restes, nettoyage final et retrait des décombres. Charge des décombres dans le camion ou la benne.
Critère de métré de projet: Nombre d'unités prévues, selon documentation graphique du Projet.
Critère de mesure de l'ouvrage: On mesurera le nombre d'unités réellement exécutées selon les spécifications du Projet.

| Code | U | Désignation | Quantité | Prix | Montant |
|---|---|---|---|---|---|
| mt10hmf040qaed | m³ | Béton non armé prêt à l'emploi BCN: CPJ-CEM II/A 32,5 - TP - B 20 - 15/25 - E: 1 - NA - P 18-305. (matériau) | 0.079 | 101.65 | 8.03 |
| mt11arp010a | U | Regard à tampon amovible en polypropylène, avec fond prédécoupé, 30x30x30 cm, pour assainissement. (matériau) | 1.000 | 39.28 | 39.28 |
| mt11ppl030a | U | Coude 87°30' en PVC lisse, D=125 mm. (matériau) | 1.000 | 9.30 | 9.30 |
| mt11arp050a | U | Couvercle en PVC, pour regard d'assainissement de 30x30 cm. (matériau) | 1.000 | 24.05 | 24.05 |
| mt01arr010a | t | Grave de carrière, de 19 à 25 mm de diamètre. (matériau) | 0.348 | 6.85 | 2.38 |
| mq01ret020b | h | Rétro chargeuse sur pneus, de 70 kW. (matériel) | 0.025 | 27.10 | 0.68 |
| mo020 | h | Compagnon professionnel III/CP2 construction. (main-d'œuvre) | 0.765 | 3.64 | 2.78 |
| mo113 | h | Ouvrier d'exécution I/OE1 construction. (main-d'œuvre) | 0.575 | 2.21 | 1.27 |
| % | % | Coûts directs complémentaires | 2 % | 87.77 | 1.76 |
|  |  | Coûts directs |  |  | 89.53 |
