# Clôture en maille électrosoudée

- Propriété du fichier: CYPE Ingenieros S.A.
- Format: FIEBDC-3/2016
- Logiciel: Générateur de prix de la construction. CYPE Ingenieros, S.A.
- Date: 09/04/2024
- Zone géographique: Gabon
- Devise: XAF
- Coûts indirects: 3 %
- Frais généraux: 13 %
- Bénéfice: 6 %
- TVA: 18 %

## A VRD et aménagements extérieurs

### AL Clôtures et divisions

#### ALG Grilles et grillages métalliques

**ALG020** m Clôture en maille électrosoudée.
Clôture constituée de panneaux de maille électrosoudée, de 50x50 mm de vide de maille et 4 mm de diamètre, finition galvanisé, avec châssis de profil creux en acier galvanisé de section 20x20x1,5 mm et poteaux de profilé creux en acier galvanisé, de section carrée 40x40x1,5 mm et 1 m de hauteur, séparés de 2 m entre eux et encastrés dans des murs en maçonnerie ou en béton. Comprend le mortier de ciment pour la réception des poteaux et les accessoires pour la fixation des panneaux de maille électrosoudée aux poteaux métalliques.
Critère d'évaluation économique: Le prix ne comprend pas le mur.
Inclut: Implantation. Réalisation d'ouvertures pour la mise en place des poteaux. Mise en place des poteaux. Coulage du mortier. Aplomb et alignement des poteaux. Mise en place des panneaux de maille.
Critère pour le métré: Longueur mesurée selon documentation graphique du Projet, en déduisant les ouvertures de longueur supérieure à 1 m.
Critère pour le mémoire: On mesurera la longueur réellement exécutée selon les spécifications du Projet, en déduisant les ouvertures de longueur supérieure à 1 m.

| Code | U | Désignation | Quantité | Prix | Montant |
|---|---|---|---|---|---|
| mt52vse010a | m² | Panneau de maille électrosoudée, de 50x50 mm de vide de maille et 4 mm de diamètre, finition galvanisé. (matériau) | 1 | 7546.27 | 7546.270 |
| mt52vpm020a | U | Poteau de profilé creux en acier galvanisé, de section carrée 40x40x1,5 mm et 1 m de hauteur. (matériau) | 0.55 | 4250.06 | 2337.533 |
| mt52vpm010a | m | Profilé creux en acier galvanisé, de section carrée 20x20x1,5 mm. (matériau) | 3 | 1992.22 | 5976.660 |
| mt52vpm051 | U | Accessoires pour la fixation des panneaux de maille électrosoudée aux poteaux métalliques. (matériau) | 1 | 2156.08 | 2156.080 |
| mt08aaa010a | m³ | Eau. (matériau) | 0.006 | 1108.9 | 6.653 |
| mt01arg005a | t | Sable de carrière, pour mortier confectionné sur le chantier. (matériau) | 0.015 | 12185.06 | 182.776 |
| mt08cem000a | kg | Ciment gris en sacs. (matériau) | 3.8 | 80.58 | 306.204 |
| mt08adt010 | kg | Adjuvant hydrofuge pour imperméabilisation des mortiers ou des bétons. (matériau) | 0.076 | 887.12 | 67.421 |
| mo087 | h | Ouvrier professionnel II/OP VRD espaces publics. (main-d'œuvre) | 0.124 | 2661.82 | 330.066 |
| mo018 | h | Compagnon professionnel III/CP2 menuisier PVC et métal. (main-d'œuvre) | 0.373 | 4206.08 | 1568.868 |
| mo059 | h | Ouvrier professionnel II/OP menuisier PVC et métal. (main-d'œuvre) | 0.373 | 2666.88 | 994.746 |
| % | % | Frais de chantier des unités d'ouvrage | 3 % | 21473.277 | 644.198 |
|  |  | Coûts directs |  |  | 22117.475 |

Déchets:
- pose: mt52vse010a Panneau de maille électrosoudée, de 50x50 mm de vide de maille et 4 mm de diamètre, finition galvanisé; facteur de déchet 0.0075
- pose: mt52vpm020a Poteau de profilé creux en acier galvanisé, de section carrée 40x40x1,5 mm et 1 m de hauteur; facteur de déchet 0.0188
- pose: mt52vpm010a Profilé creux en acier galvanisé, de section carrée 20x20x1,5 mm; facteur de déchet 0.0147897
- pose: mt01arg005a Sable de carrière, pour mortier confectionné sur le chantier; facteur de déchet 0.00501329
- pose: mt08cem000a Ciment gris en sacs; facteur de déchet 0.00756
- pose: mt08adt010 Adjuvant hydrofuge pour imperméabilisation des mortiers ou des bétons; facteur de déchet 0.055

## Ressources

**mt52vse010a** m² Panneau de maille électrosoudée, de 50x50 mm de vide de maille et 4 mm de diamètre, finition galvanisé
Données techniques: Coût énergétique 37.354 MJ; Émission de CO2 1.938 kg; Code CED 17 04 05; Masse de l'élément 3.8 kg; Volume 0.00181 m3

**mt52vpm020a** U Poteau de profilé creux en acier galvanisé, de section carrée 40x40x1,5 mm et 1 m de hauteur
Données techniques: Coût énergétique 47.853 MJ; Émission de CO2 4.754 kg; Code CED 17 04 05; Masse de l'élément 1.81 kg; Volume 0.000862 m3
Déchets:
- emballage: re170203 Plastique. (composant de déchet); quantité 0.025 kg; Code CED 17 02 03; Masse de l'élément 1 kg; Volume 0.001667 m3

**mt52vpm010a** m Profilé creux en acier galvanisé, de section carrée 20x20x1,5 mm
Données techniques: Coût énergétique 22.408 MJ; Émission de CO2 2.256 kg; Code CED 17 04 05; Masse de l'élément 0.87 kg; Volume 0.000414 m3
Déchets:
- emballage: re170203 Plastique; quantité 0.006 kg

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique; quantité 0.003 kg

**mt08adt010** kg Adjuvant hydrofuge pour imperméabilisation des mortiers ou des bétons
Données techniques: Coût énergétique 71.130 MJ; Émission de CO2 2.824 kg; Code CED 17 09 04; Masse de l'élément 1 kg; Volume 0.000667 m3
Déchets:
- emballage: re170203 Plastique; quantité 0.032 kg
