# Compactage mécanique d'un fond d'excavation

- Propriété du fichier: CYPE Ingenieros S.A.
- Format: FIEBDC-3/2016
- Logiciel: Générateur de prix de la construction. CYPE Ingenieros, S.A.
- Date: 15/01/2024
- Zone géographique: Gabon
- Devise: XAF
- Coûts indirects: 3 %
- Frais généraux: 13 %
- Bénéfice: 6 %
- TVA: 18 %

## A VRD et aménagements extérieurs

### AT Terrassement

#### ATR Remblais et compactages

**ATR110** m² Compactage mécanique d'un fond d'excavation.
Compactage mécanique d'un fond d'excavation, avec compacteur monocylindrique vibrant autopropulsé, jusqu'à atteindre une densité sèche au moins égale à 90% de la maximale obtenue par essai Proctor Modifié.
Critère d'évaluation économique: Le prix ne comprend pas la réalisation de l'essai Proctor Modifié.
Inclut: Emplacement des points topographiques. Descente de la machine au fond de l'excavation. Humectage des terres. Compactage. Enlèvement de la machine du fond de l'excavation.
Critère pour le métré: Surface mesurée selon documentation graphique du Projet.
Critère pour le mémoire: On mesurera, en profil compacté, la surface réellement exécutée selon les spécifications du Projet, sans inclure les augmentations par excès d'excavation non autorisés.

| Code | U | Désignation | Quantité | Prix | Montant |
|---|---|---|---|---|---|
| mq02rov010c | h | Compacteur monocylindrique vibrant autopropulsé, de 74 kW, de 7,42 t, largeur de travail 167,6 cm. (matériel) | 0.024 | 30140.35 | 723.368 |
| mq02cia020j | h | Camion citerne, de 8 m³ de capacité. (matériel) | 0.006 | 63486.54 | 380.919 |
| % | % | Frais de chantier des unités d'ouvrage | 2 % | 1104.287 | 22.086 |
|  |  | Coûts directs |  |  | 1126.373 |
