# Projection à sec d'un jet de matériau abrasif (silicate d'aluminium) sur la surface métallique jusqu'à atteindre un degré de préparation Sa 2 selon NF EN ISO 8501-1

- Propriété du fichier: CYPE INGENIEROS, S.A.
- Format: FIEBDC-3/2002
- Zone géographique: Gabon
- Coûts indirects: 3.00 %
- Frais généraux: 13.00 %
- Bénéfice: 6.00 %
- TVA: 18.00 %

**EAN160** m² Projection à sec d'un jet de matériau abrasif (silicate d'aluminium) sur la surface métallique jusqu'à atteindre un degré de préparation Sa 2 selon NF EN ISO 8501-1, pour procéder postérieurement à l'application d'un revêtement (non compris dans ce prix).
Préparation d'une surface métallique par projection à sec d'un matériau abrasif constitué de particules de silicate d'aluminium, jusqu'à atteindre un degré de préparation Sa 2 selon NF EN ISO 8501-1, en supprimant presque toute la tâche de laminage, l'oxyde visible et les particule étrangères du support, jusqu'à ce que 66% de la surface soit propre et grise, pour procéder ensuite à l'application d'un revêtement (non compris dans ce prix). Comprend le transport, le montage et le démontage d'un équipement, nettoyage avec un aspirateur à poussière, air comprimé propre et sec ou brosse propre, l'entassement, l'enlèvement et la charge du matériau projeté et des restes générés dans le camion ou la benne.
Inclut: Montage et préparation de l'équipement. Application mécanique du jet abrasif. Démontage de l'équipement. Nettoyage de la surface support. Retrait et stockage du matériau projeté et des restes générés. Charge du matériau projeté et des restes générés dans le camion ou la benne.
Critère de métré de projet: Surface mesurée selon documentation graphique du Projet.
Critère de mesure de l'ouvrage: On mesurera la surface réellement exécutée selon les spécifications du Projet.

| Code | U | Désignation | Quantité | Prix | Montant |
|---|---|---|---|---|---|
| mt08lim010a | kg | Abrasif pour le nettoyage par jet ou à pression, constitué de particules de silicate d'aluminium. (matériau) | 1.500 | 0.27 | 0.41 |
| mq08lch010 | h | Équipement de jet de sable à pression. (matériel) | 0.100 | 2.12 | 0.21 |
| mq08gel010k | h | Groupe électrogène insonorisé, triphasé, de 45 kVA de puissance. (matériel) | 0.100 | 3.57 | 0.36 |
| mo112 | h | Ouvrier d'exécution I/OE2 construction. (main-d'œuvre) | 0.105 | 2.25 | 0.24 |
| mo113 | h | Ouvrier d'exécution I/OE1 construction. (main-d'œuvre) | 0.105 | 2.21 | 0.23 |
| % | % | Coûts directs complémentaires | 2 % | 1.45 | 0.03 |
|  |  | Coûts directs |  |  | 1.48 |
