# Projection d'un jet d'eau et de particules du matériau abrasif (silicate d'aluminium) sur un parement en béton

- Propriété du fichier: CYPE INGENIEROS, S.A.
- Format: FIEBDC-3/2002
- Zone géographique: Gabon
- Coûts indirects: 3.00 %
- Frais généraux: 13.00 %
- Bénéfice: 6.00 %
- TVA: 18.00 %

**EAN190** m² Projection d'un jet d'eau et de particules du matériau abrasif (silicate d'aluminium) sur un parement en béton, de manière à supprimer les restes de saleté, de graisses et de poussière du support, pour procéder ensuite à l'application d'un revêtement (non compris dans ce prix).
Préparation d'un parement en béton par projection d'eau et de matériau abrasif constitué de particules de silicate d'aluminium, de manière à supprimer les restes de saleté, de graisses et de poussière du support, pour procéder ensuite à l'application d'un revêtement (non compris dans ce prix). Comprend le transport, le montage et le démontage d'un équipement, le nettoyage et le ramassage du matériau projeté et des restes générés, l'entassement, l'enlèvement et la charge dans le camion ou la benne.
Inclut: Montage et préparation de l'équipement. Application mécanique du jet d'eau chargé de particules. Démontage de l'équipement. Nettoyage de la surface support. Retrait et stockage du matériau projeté et des restes générés. Charge du matériau projeté et des restes générés dans le camion ou la benne.
Critère de métré de projet: Surface mesurée selon documentation graphique du Projet.
Critère de mesure de l'ouvrage: On mesurera la surface réellement exécutée selon les spécifications du Projet.

| Code | U | Désignation | Quantité | Prix | Montant |
|---|---|---|---|---|---|
| mt08lim010a | kg | Abrasif pour le nettoyage par jet ou à pression, constitué de particules de silicate d'aluminium. (matériau) | 0.500 | 0.27 | 0.14 |
| mq08lch020a | h | Équipement de jet d'eau à pression. (matériel) | 0.117 | 3.82 | 0.45 |
| mq08gel010k | h | Groupe électrogène insonorisé, triphasé, de 45 kVA de puissance. (matériel) | 0.117 | 3.57 | 0.42 |
| mo112 | h | Ouvrier d'exécution I/OE2 construction. (main-d'œuvre) | 0.136 | 2.25 | 0.31 |
| mo113 | h | Ouvrier d'exécution I/OE1 construction. (main-d'œuvre) | 0.136 | 2.21 | 0.30 |
| % | % | Coûts directs complémentaires | 2 % | 1.62 | 0.03 |
|  |  | Coûts directs |  |  | 1.65 |
