# Démolition d'un about de plancher, en maçonnerie revêtue

- Propriété du fichier: CYPE Ingenieros S.A.
- Format: FIEBDC-3/2016
- Logiciel: Générateur de prix de la construction. CYPE Ingenieros, S.A.
- Date: 09/04/2024
- Zone géographique: Gabon
- Devise: XAF
- Coûts indirects: 3 %
- Frais généraux: 13 %
- Bénéfice: 6 %
- TVA: 18 %

## E Enveloppe et finition extérieure

### EC Éléments complémentaires de façade

#### ECD Démolition

**ECD050** m² Démolition d'un about de plancher, en maçonnerie revêtue.
Démolition d'un about de plancher, en maçonnerie revêtue, constituée de pièces céramiques, avec marteau piqueur, sans affecter la stabilité des éléments constructifs contigus, et chargement manuel dans le camion ou la benne.
Critère d'évaluation économique: Le prix comprend la démolition du revêtement.
Inclut: Démolition de la maçonnerie et de ses revêtements. Fragmentation des décombres en pièces maniables. Retrait et stockage des décombres. Nettoyage des restes d'ouvrage. Chargement manuel des décombres dans le camion ou la benne.
Critère pour le métré: Longueur mesurée selon documentation graphique du Projet.
Critère pour le mémoire: On mesurera la longueur réellement exécutée selon les spécifications du Projet.

| Code | U | Désignation | Quantité | Prix | Montant |
|---|---|---|---|---|---|
| mq05mai030 | h | Marteau pneumatique. (matériel) | 0.122 | 2439.93 | 297.671 |
| mq05pdm110 | h | Compresseur portable diesel moyenne pression 10 m³/min. (matériel) | 0.122 | 4138.32 | 504.875 |
| mo112 | h | Ouvrier d'exécution I/OE2 construction. (main-d'œuvre) | 0.146 | 2603.16 | 380.061 |
| mo113 | h | Ouvrier d'exécution I/OE1 construction. (main-d'œuvre) | 0.179 | 2561.25 | 458.464 |
| % | % | Frais de chantier des unités d'ouvrage | 2 % | 1641.071 | 32.821 |
|  |  | Coûts directs |  |  | 1673.892 |
