# Membrane imperméabilisante

- Propriété du fichier: CYPE INGENIEROS, S.A.
- Format: FIEBDC-3/2002
- Zone géographique: Gabon
- Coûts indirects: 3.00 %
- Frais généraux: 13.00 %
- Bénéfice: 6.00 %
- TVA: 18.00 %

**EEB050** m² Membrane imperméabilisante, désolidarisante et diffuseuse de vapeur d'eau de polyéthylène avec structure nervurée et cavités carrées en forme de queue d'aronde, de 3 mm d'épaisseur, pour imperméabilisation et désolidarisation sous sol céramique ou en pierre naturelle (non compris dans ce prix).
Fourniture et mise en place de membrane imperméabilisante, désolidarisante et diffuseuse de vapeur d'eau de polyéthylène avec structure nervurée et cavités carrées en forme de queue d'aronde, de 3 mm d'épaisseur, revêtue de géotextile non tissé sur une de ses faces, fournie en rouleaux de 30 m de longueur, pour imperméabilisation et désolidarisation sous sol céramique ou en pierre naturelle (non compris dans ce prix), fixée au support avec du mortier-colle normal, C1 gris, étendu avec une truelle dentée. Comprend la préparation de la surface support, les découpes, remplissage des joints avec adhésif bicomposant et bande de scellage, et scellage périmétrique de joints.
Inclut: Découpe et préparation de l'imperméabilisation. Extension du mortier-colle sur la surface support. Mise en place de l'imperméabilisation. Scellage des joints.
Critère de métré de projet: Surface mesurée selon documentation graphique du Projet.
Critère de mesure de l'ouvrage: On mesurera la surface réellement exécutée selon les spécifications du Projet.

| Code | U | Désignation | Quantité | Prix | Montant |
|---|---|---|---|---|---|
| mt09mcr021g | kg | Mortier-colle normal, C1 selon NF EN 12004, couleur gris. (matériau) | 2.000 | 0.37 | 0.74 |
| mt15res300a | m² | Membrane imperméabilisante, désolidarisante et diffuseuse de vapeur d'eau de polyéthylène avec structure nervurée et cavités carrées en forme de queue d'aronde, de 3 mm d'épaisseur, revêtue de géotextile non tissé sur une de ses faces, fournie en rouleaux de 30 m de longueur. (matériau) | 1.050 | 19.61 | 20.59 |
| mt15res060a | kg | Adhésif bicomposant, à base d'une dispersion acrylique sans dissolvants et poudre de ciment, pour la réalisation des joints. (matériau) | 0.270 | 11.03 | 2.98 |
| mt15res020aa | m | Bande de scellage, de 85 mm de largeur et 0,1 mm d'épaisseur, pour membrane d'étanchéité souple en polyéthylène, avec les deux faces revêtues de géotextile non tissé, fournie en rouleaux de 30 m de longueur. (matériau) | 0.600 | 2.72 | 1.63 |
| mt15res020bb | m | Bande de scellage, de 125 mm de largeur et 0,1 mm d'épaisseur, pour membrane d'étanchéité souple en polyéthylène, avec les deux faces revêtues de géotextile non tissé, fournie en rouleaux de 30 m de longueur. (matériau) | 0.600 | 4.12 | 2.47 |
| mo029 | h | Compagnon professionnel III/CP2 poseur de lames imperméabilisantes. (main-d'œuvre) | 0.122 | 3.64 | 0.44 |
| mo067 | h | Ouvrier professionnel II/OP poseur de lames imperméabilisantes. (main-d'œuvre) | 0.122 | 2.30 | 0.28 |
| % | % | Coûts directs complémentaires | 2 % | 29.13 | 0.58 |
|  |  | Coûts directs |  |  | 29.71 |
