# Pied de mur avec système ETICS d'isolation thermique par l'extérieur des façades

- Propriété du fichier: CYPE Ingenieros S.A.
- Format: FIEBDC-3/2016
- Logiciel: Générateur de prix de la construction. CYPE Ingenieros, S.A.
- Date: 09/04/2024
- Zone géographique: Gabon
- Devise: XAF
- Coûts indirects: 3 %
- Frais généraux: 13 %
- Bénéfice: 6 %
- TVA: 18 %

## E Enveloppe et finition extérieure

### EI Isolations extérieures

#### EIE Systèmes ETICS

**EIE040** m² Pied de mur avec système ETICS d'isolation thermique par l'extérieur des façades.
Pied de mur avec système ETICS, avec les panneaux isolants enterrés, composé de: couche d'imperméabilisation de mortier flexible bicomposant, couleur grise, appliqué en deux couches; panneau rigide de polystyrène extrudé, selon NF EN 13164, à surface rugueuse et structure cellulaire fermée, de couleur blanche, de 60 mm d'épaisseur, fixé au support avec du mortier, application manuelle et fixations mécaniques avec cheville à expansion en polypropylène; couche de régularisation de mortier, application manuelle, armé avec maille en fibre de verre, anti-alcalin, de 5x4 mm de vide de maille, de 0,6 mm d'épaisseur et de 160 g/m² de masse surfacique; couche de finition de mortier acrylique, couleur blanche, sur impression acrylique; couche drainante avec nappe drainante à excroissances en polyéthylène haute densité (PEHD/HDPE), avec des excroissances de 7,5 mm de hauteur, résistance à la compression 150 kN/m² selon NF EN ISO 604, capacité de drainage 5 l/(s·m) et masse nominale 0,5 kg/m², placée sur l'isolation. Comprend le profilé d'arrêt en acier inoxydable, pour fixation de nappe drainante à excroissances et arase de la couche de finition.
Critère d'évaluation économique: Le prix comprend l'exécution des arrêts aux rencontres avec les parements, les revêtements et les autres éléments placés sur sa surface.
Inclut: Préparation de la surface support. Application de l'imperméabilisant. Découpe et préparation de l'isolant. Mise en place de l'isolant sur le parement. Résolution des points singuliers. Application du mortier de base et mise en place de la maille de fibre de verre dans la couche de régularisation. Réalisation des joints. Application de la couche de finition.
Critère pour le métré: Surface mesurée selon documentation graphique du Projet.
Critère pour le mémoire: On mesurera la surface réellement exécutée selon les spécifications du Projet.

| Code | U | Désignation | Quantité | Prix | Montant |
|---|---|---|---|---|---|
| mt15igp010h | kg | Mortier flexible bicomposant, couleur grise, composé de liants hydrauliques et résines synthétiques, résistance à la pression hydrostatique positive et négative de 15 bar, selon NF EN 1504-2. (matériau) | 3 | 3404.79 | 10214.370 |
| mt28mop030fa | kg | Mortier type GP W2, selon NF EN 998-1, composé de ciment blanc, chaux aérée, granulats légers, granulats calcaires sélectionnés, fibres naturelles, additifs et résines en poudre, imperméable à l'eau de pluie, perméable à la vapeur d'eau et avec résistance au vieillissement, à appliquer à la truelle, pour coller les panneaux isolants et comme couche de base, préalablement mélangé avec de l'eau. (matériau) | 10.4 | 722.79 | 7517.016 |
| mt16pxg010d | m² | Panneau rigide de polystyrène extrudé, selon NF EN 13164, à surface rugueuse et structure cellulaire fermée, de couleur blanche, de 60 mm d'épaisseur, résistance thermique 1,76 m²K/W, conductivité thermique 0,034 W/(mK), Euroclasse E de réaction au feu selon NF EN 13501-1. (matériau) | 1.05 | 17208 | 18068.400 |
| mt16pep100c | U | Cheville à expansion en polypropylène, de 120 mm de longueur, pour fixation de plaques isolantes. (matériau) | 6 | 187.97 | 1127.820 |
| mt28mop050a | m² | Maille en fibre de verre, anti-alcalin, de 5x4 mm de vide de maille, de 0,6 mm d'épaisseur, de 160 g/m² de masse surfacique et de 1,1x50 m, pour armer les mortiers. (matériau) | 1.1 | 1389.71 | 1528.681 |
| mt28mop320a | kg | Impression acrylique, composée de résines acryliques, pigments minéraux et additifs organiques et inorganiques, imperméable à l'eau de pluie et perméable à la vapeur d'eau, à appliquer à la brosse, au rouleau ou au pistolet. (matériau) | 0.073 | 3112 | 227.176 |
| mt28mop310ma | kg | Mortier acrylique, couleur blanche, composé de résines acryliques, pigments minéraux et additifs organiques et inorganiques, antimoisissure, perméable à la vapeur d'eau et avec résistance au vieillissement, à la contamination urbaine et aux rayons UV, pour revêtement dans les parements extérieurs. (matériau) | 0.833 | 2596.68 | 2163.034 |
| mt14baa030a | m | Profil d'arrêt en acier inoxydable, pour fixation de nappe drainante à excroissances et arase de la couche de finition. (matériau) | 0.17 | 1690.37 | 287.363 |
| mt14gdo010a | m² | Nappe drainante à excroissances en polyéthylène haute densité (PEHD/HDPE), avec des excroissances de 7,5 mm de hauteur, résistance à la compression 150 kN/m² selon NF EN ISO 604, capacité de drainage 5 l/(s·m) et masse nominale 0,5 kg/m². (matériau) | 0.2 | 1798.6 | 359.720 |
| mo054 | h | Compagnon professionnel III/CP2 poseur d'isolants rigides ou flexibles. (main-d'œuvre) | 0.122 | 4266.11 | 520.465 |
| mo101 | h | Ouvrier professionnel II/OP poseur d'isolants rigides ou flexibles. (main-d'œuvre) | 0.122 | 2661.82 | 324.742 |
| mo039 | h | Compagnon professionnel III/CP2 enduiseur. (main-d'œuvre) | 0.735 | 4151.67 | 3051.477 |
| mo079 | h | Ouvrier professionnel II/OP enduiseur. (main-d'œuvre) | 0.735 | 2661.82 | 1956.438 |
| mo032 | h | Compagnon professionnel III/CP2 poseur de produits imperméabilisants. (main-d'œuvre) | 0.122 | 4151.67 | 506.504 |
| mo070 | h | Ouvrier professionnel II/OP poseur de produits imperméabilisants. (main-d'œuvre) | 0.122 | 2661.82 | 324.742 |
| % | % | Frais de chantier des unités d'ouvrage | 2 % | 48177.948 | 963.559 |
|  |  | Coûts directs |  |  | 49141.507 |

Déchets:
- pose: mt15igp010h; facteur de déchet 0.049872
- pose: mt28mop030fa; facteur de déchet 0.0063
- pose: mt16pxg010d; facteur de déchet 0.024
- pose: mt28mop050a; facteur de déchet 0.055
- pose: mt28mop320a; facteur de déchet 0.044669
- pose: mt28mop310ma; facteur de déchet 0.05606
- pose: mt14baa030a Profil d'arrêt en acier inoxydable, pour fixation de nappe drainante à excroissances et arase de la couche de finition; facteur de déchet 0.0149772
- pose: mt14gdo010a; facteur de déchet 0.07

## Ressources

**mt15igp010h** kg Mortier flexible bicomposant
Données techniques: Coût énergétique 2.251 MJ; Émission de CO2 0.184 kg; Code CED 17 09 04; Masse de l'élément 1 kg; Volume 0.000667 m3
Déchets:
- emballage: re170203 Plastique. (composant de déchet); quantité 0.003 kg; Code CED 17 02 03; Masse de l'élément 1 kg; Volume 0.001667 m3

**mt28mop030fa** kg Mortier type GP W2
Données techniques: Coût énergétique 2.394 MJ; Émission de CO2 0.194 kg; Code CED 17 01 01; Masse de l'élément 1 kg; Volume 0.000667 m3
Déchets:
- emballage: re150101 Emballages en papier et en carton. (composant de déchet); quantité 0.014 kg; Code CED 15 01 01; Masse de l'élément 1 kg; Volume 0.001333 m3
- emballage: re170201 Bois. (composant de déchet); quantité 0.001 kg; Code CED 17 02 01; Masse de l'élément 1 kg; Volume 0.000909 m3
- emballage: re170203 Plastique; quantité 0.003 kg

**mt16pxg010d** m² Panneau rigide de polystyrène extrudé
Données techniques: Coût énergétique 177.039 MJ; Émission de CO2 5.648 kg; Code CED 17 06 04; Masse de l'élément 1.98 kg; Volume 0.0033 m3
Déchets:
- emballage: re170203 Plastique; quantité 0.034 kg

**mt16pep100c** U Cheville à expansion en polypropylène, de 120 mm de longueur, pour fixation de plaques isolantes
Données techniques: Coût énergétique 1.154 MJ; Émission de CO2 0.096 kg
Déchets:
- emballage: re150101 Emballages en papier et en carton; quantité 0.072 kg

**mt28mop050a** m² Maille en fibre de verre
Données techniques: Coût énergétique 13.504 MJ; Émission de CO2 0.664 kg; Code CED 17 02 03; Masse de l'élément 0.16 kg; Volume 0.000267 m3
Déchets:
- emballage: re170203 Plastique; quantité 0.024 kg

**mt28mop320a** kg Impression acrylique
Données techniques: Coût énergétique 86.761 MJ; Émission de CO2 3.294 kg; Code CED 17 09 04; Masse de l'élément 1 kg; Volume 0.000667 m3
Déchets:
- emballage: re170203 Plastique; quantité 0.003 kg

**mt28mop310ma** kg Mortier acrylique
Données techniques: Coût énergétique 15.053 MJ; Émission de CO2 0.575 kg; Code CED 17 09 04; Masse de l'élément 1 kg; Volume 0.000667 m3
Déchets:
- emballage: re170203 Plastique; quantité 0.003 kg

**mt14baa030a** m Profil d'arrêt en acier inoxydable, pour fixation de nappe drainante à excroissances et arase de la couche de finition
Données techniques: Coût énergétique 17.255 MJ; Émission de CO2 2.484 kg; Code CED 17 04 05; Masse de l'élément 0.351 kg; Volume 0.000167 m3
Déchets:
- emballage: re170203 Plastique; quantité 0.006 kg

**mt14gdo010a** m² Nappe drainante à excroissances en polyéthylène haute densité (PEHD/HDPE)
Données techniques: Coût énergétique 53.284 MJ; Émission de CO2 2.646 kg; Code CED 17 02 03; Masse de l'élément 0.5 kg; Volume 0.000833 m3
Déchets:
- emballage: re170203 Plastique; quantité 0.05 kg
