# Isolation thermique par l'extérieur, de mur manteau ventilé

- Propriété du fichier: CYPE Ingenieros S.A.
- Format: FIEBDC-3/2016
- Logiciel: Générateur de prix de la construction. CYPE Ingenieros, S.A.
- Date: 09/04/2024
- Zone géographique: Gabon
- Devise: XAF
- Coûts indirects: 3 %
- Frais généraux: 13 %
- Bénéfice: 6 %
- TVA: 18 %

## E Enveloppe et finition extérieure

### EI Isolations extérieures

#### EIF Façades et murs mitoyens

**EIF020** m² Isolation thermique par l'extérieur, de mur manteau ventilé.
Isolation thermique par l'extérieur, de mur manteau ventilé, avec panneau rigide en laine minérale, selon NF EN 13162, non revêtu à double densité, de 100 mm d'épaisseur, résistance thermique 2,9 m²K/W, conductivité thermique 0,034 W/(mK). Mise en place: bord à bord, avec des fixations mécaniques.
Inclut: Implantation et découpe de l'isolant. Mise en place de l'isolant. Fixation de l'isolant. Résolution des points singuliers.
Critère pour le métré: Surface mesurée selon documentation graphique du Projet.
Critère pour le mémoire: On mesurera la surface réellement exécutée selon les spécifications du Projet.

| Code | U | Désignation | Quantité | Prix | Montant |
|---|---|---|---|---|---|
| mt16lra020ail | m² | Panneau rigide en laine minérale, selon NF EN 13162, non revêtu à double densité, de 100 mm d'épaisseur, résistance thermique 2,9 m²K/W, conductivité thermique 0,034 W/(mK), imperméable à l'eau de pluie, Euroclasse A1 de réaction au feu selon NF EN 13501-1, capacité d'absorption d'eau à court terme <=1 kg/m² et coefficient de résistance à la diffusion de la vapeur d'eau 1,3. (matériau) | 1.05 | 25180.41 | 26439.431 |
| mt16aaa020ab | U | Fixation mécanique pour panneaux isolants de laine minérale, placés directement sur la surface support. (matériau) | 4 | 172.49 | 689.960 |
| mo054 | h | Compagnon professionnel III/CP2 poseur d'isolants rigides ou flexibles. (main-d'œuvre) | 0.098 | 4266.11 | 418.079 |
| mo101 | h | Ouvrier professionnel II/OP poseur d'isolants rigides ou flexibles. (main-d'œuvre) | 0.049 | 2661.82 | 130.429 |
| % | % | Frais de chantier des unités d'ouvrage | 2 % | 27677.899 | 553.558 |
|  |  | Coûts directs |  |  | 28231.457 |

Déchets:
- pose: mt16lra020ail; facteur de déchet 0.024

## Ressources

**mt16lra020ail** m² Panneau rigide en laine minérale
Données techniques: Coût énergétique 234.454 MJ; Émission de CO2 6.164 kg; Code CED 17 06 04; Masse de l'élément 4 kg; Volume 0.006667 m3
Déchets:
- emballage: re170203 Plastique. (composant de déchet); quantité 0.034 kg; Code CED 17 02 03; Masse de l'élément 1 kg; Volume 0.001667 m3

**mt16aaa020ab** U Fixation mécanique pour panneaux isolants de laine minérale, placés directement sur la surface support
Données techniques: Coût énergétique 0.233 MJ; Émission de CO2 0.071 kg
Déchets:
- emballage: re150101 Emballages en papier et en carton. (composant de déchet); quantité 0.072 kg; Code CED 15 01 01; Masse de l'élément 1 kg; Volume 0.001333 m3
