# Rencontre en toiture terrasse chaude

- Propriété du fichier: CYPE Ingenieros S.A.
- Format: FIEBDC-3/2016
- Logiciel: Générateur de prix de la construction. CYPE Ingenieros, S.A.
- Date: 02/07/2021
- Zone géographique: Gabon
- Devise: XAF
- Coûts indirects: 3 %
- Frais généraux: 13 %
- Bénéfice: 6 %
- TVA: 18 %

## E Enveloppe et finition extérieure

### ET Couvertures de toitures terrasses

#### ETI Points singuliers

**ETI090** U Rencontre en toiture terrasse chaude, inaccessible, avec du gravier, type inversée, avec bouche d'écoulement de PVC, à sortie verticale, de 100 mm de diamètre, grille haute de polyéthylène (pare-graviers), fixé avec soudure thermoplastique à la membrane d'étanchéité de PVC.

| Code | U | Désignation | Quantité | Prix | Montant |
|---|---|---|---|---|---|
| mt15dan100G | U | Bouche d'écoulement de PVC, à sortie verticale, de 100 mm de diamètre, grille haute de polyéthylène (pare-graviers). (matériau) | 1 | 10992.8 | 10992.800 |
| mo029 | h | Compagnon professionnel III/CP2 poseur de membranes d'étanchéité. (main-d'œuvre) | 0.124 | 2908.51 | 360.655 |
| mo067 | h | Ouvrier professionnel II/OP poseur de membranes d'étanchéité. (main-d'œuvre) | 0.124 | 1862.14 | 230.905 |
| mo008 | h | Compagnon professionnel III/CP2 plombier. (main-d'œuvre) | 0.398 | 2989.51 | 1189.825 |
| % | % | Frais de chantier des unités d'ouvrage | 2 % | 12774.185 | 255.484 |
|  |  | Coûts directs |  |  | 13029.669 |
