# Isolation thermique de planchers chauffants/rafraîchissants, avec des panneaux en fibres de bois

- Propriété du fichier: CYPE Ingenieros S.A.
- Format: FIEBDC-3/2016
- Logiciel: Générateur de prix de la construction. CYPE Ingenieros, S.A.
- Date: 22/09/2023
- Zone géographique: Gabon
- Devise: XAF
- Coûts indirects: 3 %
- Frais généraux: 13 %
- Bénéfice: 6 %
- TVA: 18 %

## F Aménagements et finitions

### FI Isolations intérieures

#### FIH Chapes flottantes

**FIH060** m² Isolation thermique de planchers chauffants/rafraîchissants, avec des panneaux en fibres de bois.
Isolation thermique de planchers chauffants/rafraîchissants, sur plancher de panneau en bois lamellé croisé (CLT), constituée de panneau isolant monocouche, en fibres de bois, de 160 mm d'épaisseur et 1250x600 mm, à surface lisse et usinage latéral à feuillures mi-bois, selon NF EN 13171, résistance thermique 4,15 m²K/W, conductivité thermique 0,039 W/(mK), densité 140 kg/m³, placé bord à bord, simplement appuyé; prêt à recevoir un système de plancher chauffant/rafraîchissant, avec une couche de mortier.
Inclut: Nettoyage et préparation de la surface support. Découpe et préparation de l'isolant. Mise en place de l'isolant.
Critère pour le métré: Surface mesurée selon documentation graphique du Projet.
Critère pour le mémoire: On mesurera la surface réellement exécutée selon les spécifications du Projet.

| Code | U | Désignation | Quantité | Prix | Montant |
|---|---|---|---|---|---|
| mt16bab090r | m² | Panneau isolant monocouche, en fibres de bois, de 160 mm d'épaisseur et 1250x600 mm, à surface lisse et usinage latéral à feuillures mi-bois, selon NF EN 13171, résistance thermique 4,15 m²K/W, conductivité thermique 0,039 W/(mK), densité 140 kg/m³, Euroclasse E de réaction au feu selon NF EN 13501-1. (matériau) | 1.05 | 36841.72 | 38683.806 |
| mo054 | h | Compagnon professionnel III/CP2 poseur d'isolants rigides ou flexibles. (main-d'œuvre) | 0.098 | 3939.68 | 386.089 |
| mo101 | h | Ouvrier professionnel II/OP poseur d'isolants rigides ou flexibles. (main-d'œuvre) | 0.098 | 2458.63 | 240.946 |
| % | % | Frais de chantier des unités d'ouvrage | 2 % | 39310.841 | 786.217 |
|  |  | Coûts directs |  |  | 40097.058 |

Déchets:
- pose: mt16bab090r; facteur de déchet 0.024

## Ressources

**mt16bab090r** m² Panneau isolant monocouche
Données techniques: Coût énergétique 234.462 MJ; Émission de CO2 5.764 kg; Code CED 17 06 04; Masse de l'élément 22.4 kg; Volume 0.037333 m3
Déchets:
- emballage: re170203 Plastique. (composant de déchet); quantité 0.034 kg; Code CED 17 02 03; Masse de l'élément 1 kg; Volume 0.001667 m3
