# Isolation acoustique au bruit de choc des chapes flottantes, avec des membranes de polyéthylène

- Propriété du fichier: CYPE Ingenieros S.A.
- Format: FIEBDC-3/2016
- Logiciel: Générateur de prix de la construction. CYPE Ingenieros, S.A.
- Date: 22/09/2023
- Zone géographique: Gabon
- Devise: XAF
- Coûts indirects: 3 %
- Frais généraux: 13 %
- Bénéfice: 6 %
- TVA: 18 %

## F Aménagements et finitions

### FI Isolations intérieures

#### FIH Chapes flottantes

**FIH080** m² Isolation acoustique au bruit de choc des chapes flottantes, avec des membranes de polyéthylène.
Isolation acoustique au bruit de choc des chapes flottantes, réalisée avec membrane en mousse de polyéthylène de haute densité de 10 mm d'épaisseur, disposées en se superposant et désolidarisation périmétrique réalisée avec bande de polyéthylène, de 5 mm d'épaisseur et 20 cm de largeur, densité 20 kg/m³; préparé pour recevoir une chape de mortier ou de béton. Comprend la bande viscoélastique autoadhésive, pour le scellement des joints.
Inclut: Nettoyage et préparation de la surface support. Mise en place de l'isolant sur le plancher. Découpe de l'isolant. Mise en place de la bande périmétrique. Scellement des joints et des liaisons.
Critère pour le métré: Surface mesurée selon documentation graphique du Projet.
Critère pour le mémoire: On mesurera la surface réellement exécutée selon les spécifications du Projet.

| Code | U | Désignation | Quantité | Prix | Montant |
|---|---|---|---|---|---|
| mt16pnc020d | m² | Membrane en mousse de polyéthylène de haute densité de 10 mm d'épaisseur; fournissant une réduction du niveau global de pression au bruit de choc de 19 dB. (matériau) | 1.05 | 2072.76 | 2176.398 |
| mt16pnc030a | m | Bande de polyéthylène, de 5 mm d'épaisseur et 20 cm de largeur, densité 20 kg/m³, complément pour éviter les ponts acoustiques aux rencontres verticales. (matériau) | 1.05 | 300.89 | 315.935 |
| mt16pnc010a | m | Bande viscoélastique autoadhésive, avec une autoprotection en aluminium, de 50 mm de largeur et de 1,5 mm d'épaisseur, pour le scellement des joints. (matériau) | 0.1 | 685.35 | 68.535 |
| mo054 | h | Compagnon professionnel III/CP2 poseur d'isolants rigides ou flexibles. (main-d'œuvre) | 0.073 | 3939.68 | 287.597 |
| mo101 | h | Ouvrier professionnel II/OP poseur d'isolants rigides ou flexibles. (main-d'œuvre) | 0.037 | 2458.63 | 90.969 |
| % | % | Frais de chantier des unités d'ouvrage | 2 % | 2939.434 | 58.789 |
|  |  | Coûts directs |  |  | 2998.223 |

Déchets:
- pose: mt16pnc020d; facteur de déchet 0.06
- pose: mt16pnc030a; facteur de déchet 0.06

## Ressources

**mt16pnc020d** m² Membrane en mousse de polyéthylène de haute densité de 10 mm d'épaisseur; fournissant une réduction du niveau global de
Données techniques: Coût énergétique 43.437 MJ; Émission de CO2 1.573 kg; Code CED 17 06 04; Masse de l'élément 0.3 kg; Volume 0.0005 m3
Déchets:
- emballage: re170203 Plastique. (composant de déchet); quantité 0.024 kg; Code CED 17 02 03; Masse de l'élément 1 kg; Volume 0.001667 m3

**mt16pnc030a** m Bande de polyéthylène
Données techniques: Coût énergétique 2.838 MJ; Émission de CO2 0.102 kg; Code CED 17 06 04; Masse de l'élément 0.02 kg; Volume 0.000033 m3
Déchets:
- emballage: re170203 Plastique; quantité 0.001 kg
