# Isolation acoustique au bruit de choc des chapes flottantes, avec des panneaux en laine minérale

- Propriété du fichier: CYPE Ingenieros S.A.
- Format: FIEBDC-3/2016
- Logiciel: Générateur de prix de la construction. CYPE Ingenieros, S.A.
- Date: 21/09/2024
- Zone géographique: Gabon
- Devise: XAF
- Coûts indirects: 3 %
- Frais généraux: 13 %
- Bénéfice: 6 %
- TVA: 18 %

## F Aménagements et finitions

### FI Isolations intérieures

#### FIH Chapes flottantes

**FIH110** m² Isolation acoustique au bruit de choc des chapes flottantes, avec des panneaux en laine minérale.
Isolation acoustique au bruit de choc des chapes flottantes, avec panneau en laine minérale non revêtu, aggloméré avec de résines, imputrescible, de 20 mm d'épaisseur, selon NF EN 13162, résistance thermique 0,55 m²K/W, conductivité thermique 0,036 W/(mK), raideur dynamique 25 MN/m³, fournissant une réduction du niveau global de pression au bruit de choc de 29 dB, recouvert avec film de polyéthylène de 0,2 mm d'épaisseur et 184 g/m² de masse surfacique et désolidarisation périmétrique réalisée avec le même matériau isolant et bande de polyéthylène, de 5 mm d'épaisseur et 20 cm de largeur, densité 20 kg/m³. Mise en place: face à face. Comprend le ruban autoadhésif pour le scellement des joints.
Inclut: Nettoyage et préparation de la surface support. Découpe de l'isolant. Mise en place d'une plinthe périmétrique. Mise en place de l'isolant sur le plancher. Mise en place du film en polyéthylène. Scellement des joints du film de polyéthylène.
Critère pour le métré: Surface mesurée selon documentation graphique du Projet.
Critère pour le mémoire: On mesurera la surface réellement exécutée selon les spécifications du Projet.

| Code | U | Désignation | Quantité | Prix | Montant |
|---|---|---|---|---|---|
| mt16lra080Ha | m² | Panneau en laine minérale non revêtu, aggloméré avec de résines, imputrescible, de 20 mm d'épaisseur, selon NF EN 13162, résistance thermique 0,55 m²K/W, conductivité thermique 0,036 W/(mK), raideur dynamique 25 MN/m³, Euroclasse A1 de réaction au feu selon NF EN 13501-1 et coefficient de résistance à la diffusion de la vapeur d'eau 1, avec code de désignation MW-EN 13162-T6-DS(TH)-WS-WL(P)-SD25-CP5, fournissant une réduction du niveau global de pression au bruit de choc de 29 dB. (matériau) | 1.2 | 5253.59 | 6304.308 |
| mt16png010d | m² | Film de polyéthylène de 0,2 mm d'épaisseur et 184 g/m² de masse surfacique. (matériau) | 1.05 | 353.6 | 371.280 |
| mt16pnc030a | m | Bande de polyéthylène, de 5 mm d'épaisseur et 20 cm de largeur, densité 20 kg/m³, complément pour éviter les ponts acoustiques aux rencontres verticales. (matériau) | 1.05 | 301.16 | 316.218 |
| mt16aaa030 | m | Ruban autoadhésif pour le scellement des joints. (matériau) | 0.1 | 258.73 | 25.873 |
| mo054 | h | Compagnon professionnel III/CP2 poseur d'isolants rigides ou flexibles. (main-d'œuvre) | 0.098 | 4266.11 | 418.079 |
| mo101 | h | Ouvrier professionnel II/OP poseur d'isolants rigides ou flexibles. (main-d'œuvre) | 0.098 | 2661.82 | 260.858 |
| % | % | Frais de chantier des unités d'ouvrage | 2 % | 7696.616 | 153.932 |
|  |  | Coûts directs |  |  | 7850.548 |

Déchets:
- pose: mt16lra080Ha; facteur de déchet 0.048
- pose: mt16png010d Film de polyéthylène de 0,2 mm d'épaisseur et 184 g/m² de masse surfacique; facteur de déchet 0.06
- pose: mt16pnc030a; facteur de déchet 0.06
- pose: mt16aaa030 Ruban autoadhésif pour le scellement des joints; facteur de déchet 0.07

## Ressources

**mt16lra080Ha** m² Panneau en laine minérale non revêtu
Données techniques: Coût énergétique 48.557 MJ; Émission de CO2 1.315 kg; Code CED 17 06 04; Masse de l'élément 0.8 kg; Volume 0.001333 m3
Déchets:
- emballage: re170203 Plastique. (composant de déchet); quantité 0.024 kg; Code CED 17 02 03; Masse de l'élément 1 kg; Volume 0.001667 m3

**mt16png010d** m² Film de polyéthylène de 0,2 mm d'épaisseur et 184 g/m² de masse surfacique
Données techniques: Coût énergétique 27.540 MJ; Émission de CO2 1.010 kg; Code CED 17 06 04; Masse de l'élément 0.184 kg; Volume 0.000307 m3
Déchets:
- emballage: re170203 Plastique; quantité 0.024 kg

**mt16pnc030a** m Bande de polyéthylène
Données techniques: Coût énergétique 2.838 MJ; Émission de CO2 0.102 kg; Code CED 17 06 04; Masse de l'élément 0.02 kg; Volume 0.000033 m3
Déchets:
- emballage: re170203 Plastique; quantité 0.001 kg

**mt16aaa030** m Ruban autoadhésif pour le scellement des joints
Données techniques: Coût énergétique 0.339 MJ; Émission de CO2 0.017 kg; Code CED 17 06 04; Masse de l'élément 0.0025 kg; Volume 0.000004 m3
Déchets:
- emballage: re170203 Plastique; quantité 0.001 kg
