# Point singulier avec profilé dans un bardage en céramique

- Propriété du fichier: CYPE Ingenieros S.A.
- Format: FIEBDC-3/2016
- Logiciel: Générateur de prix de la construction. CYPE Ingenieros, S.A.
- Date: 09/04/2024
- Zone géographique: Gabon
- Devise: XAF
- Coûts indirects: 3 %
- Frais généraux: 13 %
- Bénéfice: 6 %
- TVA: 18 %

## F Aménagements et finitions

### FM Revêtements de murs

#### FMC Carrelage

**FMC180** m Point singulier avec profilé dans un bardage en céramique.
Coin extérieur avec profilé de section carrée en WPC, couleur blanche, dans un bardage en céramique de 10 mm d'épaisseur. SUPPORT: parement vertical. POSE: avec le même matériau que les pièces en terre cuite.
Inclut: Implantation. Découpe du profilé. Mise en place du profilé. Nettoyage final.
Critère pour le métré: Longueur mesurée selon documentation graphique du Projet.
Critère pour le mémoire: On mesurera la longueur réellement exécutée selon les spécifications du Projet.

| Code | U | Désignation | Quantité | Prix | Montant |
|---|---|---|---|---|---|
| mt19awa120a | m | Profilé de section carrée en WPC, couleur blanche de 2,5 m de longueur, pour la protection de coins extérieurs dans les revêtements avec des pièces en terre cuite de 10 mm d'épaisseur. (matériau) | 1.05 | 5454.36 | 5727.078 |
| mo024 | h | Compagnon professionnel III/CP2 carreleur en revêtements muraux. (main-d'œuvre) | 0.159 | 4151.67 | 660.116 |
| % | % | Frais de chantier des unités d'ouvrage | 2 % | 6387.194 | 127.744 |
|  |  | Coûts directs |  |  | 6514.938 |

Déchets:
- pose: mt19awa120a; facteur de déchet 0.0107292

## Ressources

**mt19awa120a** m Profilé de section carrée en WPC
Données techniques: Coût énergétique 6.160 MJ; Émission de CO2 0.002 kg; Code CED 17 02 01; Masse de l'élément 0.144 kg; Volume 0.000131 m3
Déchets:
- emballage: re170203 Plastique. (composant de déchet); quantité 0.002 kg; Code CED 17 02 03; Masse de l'élément 1 kg; Volume 0.001667 m3
